# Sanierungs- und Umbaumaßnahme
Angebotsaufforderung (GAEB DA XML 3.2, DA83)
Projekt: 10837_E3_2018
Währung: EUR
Nebenangebote zugelassen: ja
Abgabeort: SB Region Nord-West, Schloss, 49186 Bad Iburg
Auftraggeber: Staatl. Baumanagement, Region Nord-West, Schloss, 49186 Bad Iburg
Erstellt mit: GXML Toolbox V3.3 R20230829, iTWO_64 V25.0.650, 16.08.2026

## 26A30367 PV-Anlagen
Datum: 16.08.2026

*Hinweis: VOB Teil C - DIN 18299 Allgemeine Technische Vertragsbedingungen für Bauleistungen (ATV)*
Katalog-Nr. TLK_ELT/440/ 1. 1. 3.
VOB Teil C:
Allgemeine Technische Vertragsbedingungen für Bauleistungen (ATV), Allgemeine Regelungen für Bauarbeiten jeder Art, DIN 18299:2023-09

0.1. Angaben zur Baustelle

0.1.1 Lage der Baustelle, Umgebungsbedingungen, Zufahrtsmöglichkeiten und Beschaffenheit der Zufahrt sowie etwaige Einschränkungen bei ihrer Benutzung.

Die Baustelle befindet sich mitten auf der ostfriesischen Insel 26486 Wangerooge in der Rösingstraße 21.

Erschwerte Erreichbarkeit der Baustelle auf der Insel durch Fährverkehr, autofreie Insel, Kfz-Verkehr nur mit Sondergenehmigung (ortsansässige Logistiker verfügen über eine Dauersondergenehmigung), Beschränkungen in den Abmaßen der Fahrzeuge (Länge, Breite, Ladungs-/Fassungsvermögen) beachten. Eine Ausnahmegenehmigung vom Verkehrsverbot für Kraftfahrzeuge der 9t gewichtsbeschränkten Gemeindestraßen kann beim Landkreis Friesland eingeholt werden.

0.1.2 Besondere Belastungen aus Immissionen sowie besondere klimatische oder betriebliche Bedingungen.

Es ist die Wangerooger Lärmschutzverordnung (WanLärmSchVO) zu beachten. Hier wird  besonders auf die baufreien Zeiten, in den Sommermonaten hingewiesen.

0.1.3 Art und Lage der baulichen Anlagen
Es handelt sich um die Liegenschaft "Haus Jade" der Sozialwerke auf Wangerooge. Die vorhandenen 3 Gebäude werden grundsaniert und wurden bereits Schadstoff
befreit.
Es werden noch 2 weitere Gebäude (Technik, Fahrrad/Müll) sowie eine 20kV-Kompakt-Trafostation errichtet.

0.1.4 Verkehrsverhältnisse auf der Baustelle, insbesondere Verkehrsbeschränkungen.

Es ist darauf zu achten, dass der Betrieb weitestgehend ungehindert bleibt. Ggfs. notwendige Absperr- und Sicherungsmaßnahmen für Anlieferung und Abfuhr von Materialien sowie Einholung von Genehmigungen und Sondererlaubnissen obliegen dem AN.

Über die Verkehrsführung zur Baustelle hat sich jeder AN eigenverantwortlich zu informieren.

Es gilt die Wangerooger Lärmschutzverordnung.
Lieferverkehr außerhalb dieser Zeiten ist nur in Absprache mit der Bauleitung möglich.

Eventuelle hieraus resultierende Einschränkungen und Behinderungen des Bauablaufs sind in die
Einheitspreise einzukalkulieren. Ein Anspruch auf zusätzliche Vergütung oder Terminverlängerung entsteht dadurch nicht. Dies gilt ebenso auch für Sicherungsmaßnahmen des öffentlichen Raums gegen Gefahren, die von der Baustelle ausgehen und für die im Leistungsverzeichnis kein gesonderter Ansatz enthalten ist. Entstehende Beschädigungen auf öffentlichem Grund werden, sofern der Auftragnehmer seiner Mängelbeseitigungspflicht nicht nachkommt, auf Kosten des AN beseitigt.

0.1.5 Für den Verkehr freizuhaltende Flächen.
Die vorhandenen Straßen um das Baugelände dürfen nicht zugestellt werden.
Anlieferungen von und mit Kränen oder dergleichen sind vorher mit der Bauleitung abzustimmen.

0.1.6 Art, Lage, Maße und Nutzbarkeit von Transporteinrichtungen und Transportwegen, z. B. Montageöffnungen.

siehe Ziffer 0.1.4

0.1.7 Lage, Art, Anschlusswert und Bedingungen für das Überlassen von Anschlüssen für Wasser, Energie und Abwasser.
Baustrom wird vom Bauherrn/Afutraggeber unentgeltlich zur Verfügung gestellt.
Die Kosten für Baustrom sind nicht in die Einheitspreise einzurechnen!
Baustrom darf nicht für die Beheizung der Aufenthaltsräume des Auftragnehmers verwendet werden.
Ab Baustromverteiler sind baustellengeeignete (gemäß VDE), ausreichend dimensionierte Verteilereinrichtungen vorzuhalten.

Bauwasser wird vom Bauherrn/Auftraggeber unentgeltlich zur Verfügung gestellt.
Die Kosten für Bauwasser sind nicht in die Einheitspreise einzurechnen!

0.1.8 Lage und Ausmaß der dem Auftragnehmer für die Ausführung seiner Leistungen zur Benutzung oder Mitbenutzung überlassenen Flächen und Räume.
Für die notwendigen Sanitäreinrichtungen sorgt der AN in dem entsprechend erforderlichen Umfang.
Die arbeitsrechtlich notwendigen Unterkünfte für den Personaltagesaufenthalt sind Sache des AN.
Alle Verkehrswege sind uneingeschränkt frei- und sauberzuhalten.
Die im Baustellenbereich zur Nutzung als Lagerplätze vorhandenen Flächen werden im Lageplan durch die Eingrenzung des Bauzauns gekennzeichnet.

0.1.9 Bodenverhältnisse, Baugrund und seine Tragfähigkeit. Ergebnisse von Bodenuntersuchungen.

entfällt

0.1.10  Hydrologische Werte von Grundwasser und Gewässern. Art, Lage, Abfluss, Abflussvermögen und Hochwasserverhältnisse von Vorflutern. Ergebnisse von Wasseranalysen.
entfällt

0.1.11  Besondere umweltrechtliche Vorschriften.
Keine

0.1.12  Besondere Vorgaben für die Entsorgung, z. B. Beschränkungen für die Beseitigung von Abwasser und Abfall.
Auf der Insel Wangerooge erfolgt die Abfallentsorgung über eine Abfallumschlagstation.
Es gilt VOB/C DIN 18 299 Abschnitt 4.1.11 + 12.
Sollte wider Erwarten Abfall des AN auch nach einmaliger Aufforderung durch die Bauleitung nicht kurzfristig vom AN entsorgt sein, wird hierfür ein Entsorgungsunternehmen beauftragt.
Die dadurch entstehenden Kosten werden dann beim AN in Abzug gebracht.

0.1.13 Schutzgebiete oder Schutzzeiten im Bereich der Baustelle
Die Wangerooger Lärmschutzverordnung (WanLärmSchVO) ist zu beachten, insbesondere die baufreie Zeiten in den Sommermonaten.

0.1.14  Art und Umfang des Schutzes von Bäumen, Pflanzenbeständen, Vegetationsflächen, Verkehrsflächen, Bauteilen, Bauwerken, Grenzsteinen und dergleichen im Bereich der Baustelle.

erfolgt durch den AG

0.1.15  Art und Umfang der Regelung und Sicherung des öffentlichen Verkehrs.

entfällt

0.1.16  Im Bereich der Baustelle vorhandene Anlagen, insbesondere Abwasser- und Versorgungsleitungen.

Im Bereich der Baukörper befinden sich unterirdisch verlegte Versorgungsleitungen in unterschiedlichen Richtungen. Die Bestandstrassen werden bei Auftragserteilung zur Verfügung gestellt. Im Bereich der Trafostation sind keine Bestandsleitungen bekannt.
Über die genaue Lage und Höhe der Rohrsohle hat sich der AN vor Beginn der Arbeiten mittels Suchgraben eigenverantwortlich in Abstimmung mit der Bauleitung zu informieren.

0.1.17  Bekannte oder vermutete Hindernisse im Bereich der Baustelle
keine

0.1.18 bis 0.1.20 entfallen

0.1.21  Art und Umfang von Schadstoffbelastungen

keine bekannt

0.1.22  Art und Zeit der vom Auftraggeber veranlassten Vorarbeiten.
Der Tiefbauer erstellt die Fundamentgrube incl. Schotterbett für das Gehäuse der Kompaktstation nach Vorgabe des AN.

0.1.23  Arbeiten anderer Unternehmer auf der Baustelle.
Vor Ausführungsbeginn ist dem AG eine weisungsbefugte Person auf der Baustelle zu benennen, die Anweisungen des AG und seiner Vertreter annehmen kann und an den Baustellenbesprechungen vor Ort teilnimmt.
Um einen reibungslosen Ablauf der Baumaßnahme und die terminliche Koordinierung der Gewerke zu erreichen, ist die Teilnahme an den regelmäßig stattfindenden Baubesprechungen mindestens 3 Wochen vor Beginn der Arbeiten und während der Arbeiten auf der Baustelle in jedem Fall erforderlich. Die Baubesprechungen beginnen immer pünktlich zum angegebenen Termin.
Auf der Baustelle gilt die Baustellenordnung des Bauherrn.

0.2. Angaben zur Ausführung

0.2.1 Vorgesehene Arbeitsabschnitte, Arbeitsunterbrechungen und Arbeitsbeschränkungen nach Art, Ort und Zeit sowie Abhängigkeit von Leistungen anderer.
Gemäß Festlegung Bauzeitenplan

0.2.2 Besondere Erschwernisse während der Ausführung

Besondere Erschwernisse sind nicht zu erwarten.
0.2.3 Vorgaben, die sich aus dem SiGe-Plan gemäß Baustellenverordnung ergeben.

Keine Besonderheiten

0.2.4 Art und Umfang von Leistungen zur Unfallverhütung und zum Gesundheits schutz für Mitarbeiter andererUnternehmen.

Gemäß Vorgaben des SiGeKo und der örtlichen Bauleitung

0.2.5 Besondere Anforderungen für Arbeiten in kontaminierten Bereichen, gegebenenfalls besondere Anordnungen für Schutz- und Sicherheitsmaßnahmen.
entfällt

0.2.6 Besondere Anforderungen an die Baustelleneinrichtung und Entsorgungseinrichtungen, z. B. Behälter für die getrennte Erfassung.
siehe 0.1.12

0.2.7 Besondere Anforderungen an das Auf- und Abbauen sowie Vorhalten von Gerüsten.
Ein Fassadengerüst ist bauseits vorhanden und kann nach Absprache mit der Bauleitung mitbenutzt werden.

0.2.8 Mitbenutzung fremder Gerüste, Hebezeuge, Aufzüge, Aufenthalts- und Lagerräume, Einrichtungen und dergleichen durch den Auftragnehmer.

nach Absprache mit der örtlichen Bauleitung

0.2.9 Wie lange, für welche Arbeiten und gegebenenfalls für welche Beanspruchung der Auftragnehmer Gerüste, Hebezeuge, Aufzüge, Aufenthalts- und Lagerräume, Einrichtungen und dergleichen für andere Unternehmer vorzuhalten hat.

entfällt

0.2.10 Verwendung oder Mitverwendung von wiederaufbereiteten (Recycling-)Stoffen.
Wiederaufbereitete Materialien / Produkte dürfen nicht verwendet werden.

0.2.11 Anforderungen an wiederaufbereitete (Recycling-)Stoffe und an nicht genormte Stoffe und Bauteile.
Siehe 0.2.10

0.2.12 Besondere Anforderungen an Art, Güte und Umweltverträglichkeit der Stoffe und Bauteile, auch z. B. an die schnelle biologische Abbaubarkeit von Hilfsstoffen.
Für PVC-Produkte gilt Ausschluss von Phthalatan-Weichmacher gemäß BNB (1.1.6, Anlage 1, Pos. 29)
Bei Aufforderung der Bauleitung ist der Nachweis durch Herstellererklärung zu erbringen.

0.2.13 Art und Umfang der vom Auftraggeber verlangten Eignungs- und Gütenachweise.
Für die Ausführung der einzelnen fachspezifischen Arbeiten ist vom AN nur zugelassenes Fachpersonal einzusetzen. Dabei sind eventuelle Nachweise der Qualifikation (z. B. Blitzschutzanlagen, Brandmeldeanlagen, Brandschutz) bei Aufforderung des Bauherren durch den AN zu erbringen.
Produktzertifizierungen sind während der gesamten Bauzeit in einem gesonderten Ordner vorzuhalten.

0.2.14 Unter welchen Bedingungen auf der Baustelle gewonnene Stoffe verwendet werden dürfen oder müssen oder einer anderen Verwertung zuzuführen sind.

entfällt

0.2.15Art, Zusammensetzung und Menge der aus dem Bereich des Auftraggebers zu entsorgenden Böden, Stoffe und Bauteile; Art der Verwertung oder bei Abfall die Entsorgungsanlage; Anforderungen an die Nachweise über Transporte, Entsorgung und die vom Auftraggeber zutragenden Entsorgungskosten.
entfällt

0.2.16 Art, Anzahl, Menge oder Masse der Stoffe und Bauteile, die vom Auftraggeber beigestellt werden, sowie Art, genaue Bezeichnung des Ortes und Zeit ihrer Übergabe.
Sind im Bedarfsfall im LV aufgeführt

0.2.17 In welchem Umfang der Auftraggeber Abladen, Lagern und Transport von Stoffen und Bauteilen übernimmt oder dafür dem Auftragnehmer Geräte oder Arbeitskräfte zur Verfügung stellt.
entfällt

0.2.18 Leistungen für andere Unternehmer.
entfällt

0.2.19Mitwirken beim Einstellen von Anlageteilen und bei der Inbetriebnahme von Anlagen im Zusammenwirken mit anderen Beteiligten

Eine Koordination ist mit der Bauleitung erforderlich.

0.2.20Benutzung von Teilen der Leistung vor der Abnahme.
Nur nach Absprache mit der örtlichen Bauleitung

0.2.21Übertragung der Wartung während der Dauer der Verjährungsfrist für die Mängelansprüche für maschinelle und elektrotechnische sowie elektronische Anlagen oder Teile davon, bei denen die Wartung Einfluss auf die Sicherheit und die Funktionsfähigkeit hat (vergleiche § 13 Absatz 4 Nummer 2 VOB/B), durch einen besonderen Wartungsvertrag.

Siehe Angaben in nachfolgenden ATV,  DIN 18382, hier Übertragung Wartung.
0.2.22Abrechnung nach bestimmten Zeichnungen oder Tabellen.

Angaben zu Abrechnungen sind in der ATV, DIN 18382 enthalten, darüber hinaus sind keine Zeichnungen notwendig. Aufmaße sind in Tabellen aufzustellen.

*Hinweis: VOB Teil C - DIN 18382 Elektro-, Sicherheits- und Infotechnische Anlagen*
Katalog-Nr. TLK_ELT/440/ 1. 1. 2.
VOB Teil C:
Allgemeine Technische Vertragsbedingungen für Bauleistungen (ATV), Elektro-, Sicherheits- und  Informationstechnische Anlagen DIN 18382:2023-09

0  Hinweise zur Leistungsbeschreibung

0.1  Angaben zur Baustelle

0.1.1  Art und Lage der technischen Anlagen der beteiligten Gewerke.

Starkstrom-, Schwachstrom-, HLSK- und Aufzugtechnik teiweise in eigenen Technikräumen.

0.1.2  Art und Lage sowie Bedingungen für das Überlassen von Anschlüssen und Einrichtungen der Telekommunikation zur Datenfernübertragung.

siehe vorgestellten Text VOB DIN 18299

0.1.3  Art, Lage, Maße und Ausbildung sowie Termine des  Auf- und Abbaus von bauseitigen Gerüsten.

entfällt

0.1.4  Art und Umfang der Transportwege für alle größeren Anlagenteile auf der Baustelle und im Gebäude

Das Angebot enthält sämtliche Transportkosten und Krankosten für die Durchführung der Bauleistung einschl. erforderliche Sondergenehmigungsgebühren.
0.2  Angaben zur Ausführung

0.2.1  Bauseitiges Beistellen von Gerüsten, Hebebühnen und dergleichen.
Gerüste sind, abhängig vom Baufortschritt, vorhanden und nach Absprache nutzbar.

0.2.2  Bauart des Gebäudes
Es werden 3 Bestandsgebäude kernsaniert.
- Außenwände massiv, Mauerwerk
- Dacheindeckung hart, Sattel-/Walmform mit Ziegel,
  Gauben mit Blechfalz,
- neues Technikgebäude mit flachem Foliendach und
  Begrünung
- neues Müll- und Fahrrad-Gebäude mit Trapezblech

0.2.3  Anzahl, Art und Umfang der vom Auftraggeber beigestellten Planungsunterlagen einschließlich Schnittstellenliste.

Dem Auftragnehmer werden
- Ausführungszeichnungen (Grundrisspläne)
- Übersichtsschemata
- Berechnungen

als Farbplott in 1-facher Ausfertigung sowie nach Bedarf auch im dxf/dwg- bzw. pdf- Dateiformat zur Verfügung gestellt.

0.2.4  Vorgaben für den Austausch von digitalisierten Daten und Dokumenten.

Mindestanforderung Dateiformate
- Zeichnungen, dwg-, dxf-
- Dokumente, docx-, pdf-, xlsx-

0.2.5  Art und Umfang der brandschutztechnischen Anforderungen, auch negative Anforderungen

Die erforderlichen technischen Maßnahmen zur Einhaltung des baulichen Brandschutzes sind vorzusehen. Kabel- und Leitungsdurchführungen durch Wände und Decken sind entsprechend der Feuerwiderstandsklasse der Wand/Decke mit bauaufsichtlich zugelassenen Schotts zu verschließen. Insbesondere sind hier die Vorgaben aus der LAR zu beachten.

0.2.6  Art und Umfang technischer Daten der Netze und Anlagen.

- Stromversorgung: Mittelspannung/Niederspannung
  (20kV / 400 V, TN-S Netz)
- Datentechnik: LWL (Singelmode), Cu (Cat 7)

0.2.7  Anschlussstellen und Anschlussbedingungen der Netze und Anlagen.

Nicht begehbare Trafostation 20/0,4kV;
Netzbetreiber EWE Netz GmbH. Neue Straße 23, 26316 Varel

0.2.8  Betriebsstätten, Räume und Anlagen besonderer Art und Nutzung, für die besondere Bestimmungen bestehen.
entfällt

0.2.9  Lage und Ausführung der Schalt- und Verteileranlagen.

GHV:
je Gebäude in separaten Räume; überwiegend im KG

Unterverteilungen:
Etagenverteiler, Bereichsverteiler, Wohnung- und Zimmer-Verteiler

Datenschränke:
Server-Standschrank im G1-Unterkunft, Daten-Wandverteiler in den Gebäuden G1, G3, G4 und G5

0.2.10  Anschlussstellen und Anschlusswerte, Bedingungen für elektrische Betriebsmittel.

Es gelten die TAB des Netzbetreibers hier die EWE Netz GmbH, Netzregion Oldenburg/Varel (AS Wangerooge, Kap.-Wittenberg-Straße 2, 26486 Wangeroge)
Es gelten alle relevanten technischen Vorschriften insbesondere VDE, DIN und UVV in der jeweils neuesten Fassung.

0.2.11  Art und Umfang von Überspannungsschutzmaßnahmen.

Überspannungsschutzmaßnahmen sind vorzusehen für:
- die DC-Leitungen Typ 1+2
- Anlagenteile an der Aussenseite des GebäudesTyp 2

0.2.12  Anzahl, Art, Lage, Maße und Ausführung von Kabeln, Leitungen, Verlegesystemen und Komponenten sowie Art ihrer Verlegung und Montage.

- PC-Installationen auf Dachflächen
- überwiegend Pfannendach
- Kabel- und Leitungsführung in a.P.
- PVC-Kanäle, -Rohre, -Sammelhalter

0.2.13  Anzahl, Art, Lage und Ausführung der Schwingungsdämpfung von Komponenten.

Transformator in der Kompaktstation

0.2.14  Art des Montageuntergrundes.
massiv, herkömmliche Bauweise

0.2.15  Anzahl, Art und Umfang der Montage- und Werkplanung nach der Richtlinie VDI 6026 Blatt 1 Dokumentation in der Technischen Gebäudeausrüstung  "Inhalte und Beschaffenheit von Planungs-, Ausführungs- und Revisionsunterlagen“.

- Grundrisszeichnungen M 1:50; je Geschoss
- Übersichtsschaltbilder bzw. Blockschaltbilder
- Strangschemata
- Übersichts- und Stromlaufpläne
- Auslegungen und Berechnungen

0.2.16  Angabe von Maßstäben für Detailpläne.

 1:20 bzw. 1:10

0.2.17  Anzahl, Art und Maße von Mustern. Ort der Anbringung.

PV-Material nach Absprache mit dem Bauherrn, als Handmuster im Baubüro.

0.2.18  Prüfanforderungen, soweit diese von DIN EN-, VDE- und IEC-Normen und Bestimmungen abweichen.

keine geplant (BimSchG ?)

0.2.19  Anzahl, Art und Umfang der geforderten Messungen

wenn gefordert, im Leistungsverzeichnis aufgeführt
0.2.20  Art und Umfang der Einweisungen.

Einweisung des Bedienungs- und Wartungspersonals, einschließlich Protokoll in 3-facher Ausfertigung. Die Einweisung erfolgt in Form einer Schulung an Hand der technischen Unterlagen der jeweiligen Elektro- und Nachrichtentechnischen- Anlagen, erforderlichenfalls im Beisein mit Vertretern der entsprechenden Hersteller.

0.2.21  Anzahl, Art und Umfang der Revisionsunterlagen/ Dokumentationen.

Alle Bestands-Zeichnungen (Revisionsunterlagen) sind im dxf/dwg und pdf-Dateiformat abgelegt auf CD-Rom zu übergeben. Alle weiteren Tabellen/Listen etc. der Dokumentation sind als Word- bzw. Excel-Datei und pdf abgelegt auf CD-Rom zu übergeben.

0.2.22  In einem besonderen Instandhaltungsvertrag festzulegende Anforderungen an Art und Umfang der vom Auftragnehmer anzubietenden Instandhaltung während der Dauer der Verjährungsfrist für die Mängelansprüche.

Nach aktueller AMEV

0.2.23  Angabe, ob ein Instandhaltungsvertrag über den Ablauf der Verjährungsfrist hinaus mit angeboten werden soll.

nicht bekannt
0.2.24  Vorgaben, die aus den Sachverständigengutachten resultieren.

Brandschutzkonzept, Schall-, Brand-, Immissionsschutz-Gutachten liegen zur Einsicht vor.

*Hinweis: BNB-Hinweis für die Ausschreibung Teil 1*
Allgemeine Vorbemerkungen zur Nachhaltigkeit
Die Systemvariante BNB BK (Bewertungsystem Nachhaltiges Bauen, Büro- und Verwaltungsgebäude Komplettsanierung)  - hier in einer sinngemäßen Anwendungen - zielt darauf ab, Nachhaltigkeitsaspekte bei der Planung und Realisierung von neu zu errichtenden Gebäuden zu berücksichtigen. Es ist von entscheidender Bedeutung, die spezifischen Anforderungen und
Bewertungsmaßstäbe dieser Systemvariante einzuhalten, um eine nachhaltige Bauweise zu gewährleisten, auch wennkeine formelle Zertifizierung angestrebt wird.
Gültigkeit und Geltungsdauer der Bewertungsergebnisse
Die Ergebnisse der Nachhaltigkeitsbewertung sind ausschließlich für das spezifische Bauvorhaben gültig und dürfen nicht auf andere Projekte übertragen werden. Die Bewertungsergebnisse behalten ihre Gültigkeit unbefristet, jedoch nicht länger als bis zur Durchführung der nächsten größeren Modernisierungs- oder Umbaumaßnahme am Gebäude.
Systemgrenzen und Betrachtungszeitraum
Der Betrachtungszeitraum für die Nachhaltigkeitsbewertung umfasst 50 Jahre. Dieser Zeitraum schließt die Phasen der Planung, Errichtung, Inbetriebnahme, Nutzung sowie teilweise den Rückbau und die Entsorgung ein. Das Bewertungsobjekt umfasst das Gebäude (in ausgewählten Aspekten ebenso die Außenanlage).
Bewertungsstufen und Erfüllungsgrade
Es ist ein projektbezogener Gesamterfüllungsgrad von ca. 59 % - hier bereits umgerechnet auf die sinngemäße Anwendung - erreicht werden, um den Anforderungen der Nachhaltigkeit gerecht zu werden.
Allgemeine Vorgaben für die Handwerkereinweisung gemäß Systemvariante
Im Rahmen der Ausführung sind alle beteiligten Gewerke und die Bauleitung verpflichtet, an einer ca. einstündigen
Handwerkereinweisung teilzunehmen. Diese Schulung ist integraler Bestandteil der allgemeinen Vorgaben und fokussiert auf die
Einhaltung der Baustellenregeln nach dem Bewertungssystem Nachhaltiges Bauen (BNB).
Inhalte der Schulung:
- Gesundheit: Vermittlung der Grundlagen zur Bedeutung reiner Atemluft und zum Schutz vor gesundheitlichen Risiken durch schadstoffbelastete Innenraumluft. Berücksichtigung der Empfehlungen des Umweltbundesamtes.
- Produktauswahl: Anleitung zur Auswahl gesundheitsverträglicher Baustoffe (z.B. Dämmung, Farben, Kleber, Lacke) und Produktfreigabeprozess.
- Baustellenpraxis: Einführung in die spezifischen Baustellenregeln und Verhaltensweisen zur Sicherstellung der Gesundheit.
- Qualitätskontrollen: Erläuterung der baubegleitenden Qualitätskontrollen und der abschließenden Raumluftmessung zur Bestätigung der Einhaltung des Standards.
Verpflichtung:
Die Teilnahme an dieser Schulung ist für alle ausführenden Gewerke und die Bauleitung verpflichtend und nachzuweisen. Die erfolgreiche Teilnahme ist Voraussetzung für die Zulassung zur Ausführung auf der Baustelle.
Diese Vorgabe unterstreicht das Engagement des Auftraggebers für Nachhaltigkeit und Gesundheit im Bauwesen und ist entscheidend für die Qualitätssicherung des Projekts.

1. Einleitung zu Kriterium BNB 1.1.6 - Risiken für die lokale Umwelt
Im Rahmen dieses Bauvorhabens wird größter Wert auf die Einhaltung hoher Standards in den Bereichen Nachhaltigkeit und Gesundheit gelegt. Um diese Ziele zu erreichen, ist die Zusammenarbeit mit der BNB-Koordination für die Prüfung und Freigabe der verwendeten Baustoffe unerlässlich. Diese Ausschreibung richtet sich an Unternehmer, die bereit und fähig sind, diese hohen Anforderungen zu erfüllen und eng mit der BNB-Koordination zusammenzuarbeiten, um eine optimale Bauqualität zu gewährleisten
2. Anforderungen an die Baustoffliste nach BNB 1.1.6
Der Bauunternehmer ist verpflichtet, eine detaillierte Baustoffliste - je Gebäude, eine Vorlage wird von der BNB-Koordination zur Verfügung gestellt - zu erstellen und einzureichen, die alle für das Bauvorhaben vorgesehenen relevanten Materialien umfasst. Diese Liste muss insbesondere Produkte enthalten, die direkten Einfluss auf die Umwelt- und Gesundheitsstandards des Projekts haben. Es ist verpflichtend, dass alle aufgeführten Baustoffe den Anforderungen der Qualitätsstuf 5  nach BNB-Kriterium 1.1.6 Anlage 1 entsprechen und zur Überprüfung und Freigabe an die BNB-Koordination übermittelt werden.
3. Prozess der Einreichung und Prüfung
Nach Erstellung der Baustoffliste ist diese zusammen mit allen relevanten Produktspezifikationen und Informationen an die BNB-Koordination zur Überprüfung zu übermitteln. Der Unternehmer muss sicherstellen, dass die Dokumentation (geforderte Nachweisdokumente nach BNB 1.1.6, wie z.B.: TDB, SDB, Herstellererklärungen, Zertifikate oder Emissionsprüfzeugnisse) vollständig ist, um eine effiziente und zügige Prüfung zu ermöglichen. Die BNB-Koordination wird die Liste auf Konformität mit den geforderten Nachweisdokumenten nach BNB 1.1.6 Anlage 1, wie z. B. TDB, SDB, Herstellererklärungen, Zertifikate oder Emmisionsprüfzeugnisse überprüfen. Bei Bedarf ist der Unternehmer aufgefordert, alternative Baustoffe vorzuschlagen und diese erneut zur Prüfung einzureichen. Siehe hierzu die besondere Position zu Produktdokumentation und Deklaration von SVHC und Bioziden.
4. Dokumentation und Compliance
Die Freigabe der Baustoffe durch die BNB-Koordination gilt als Nachweis der Einhaltung der geforderten Qualitätsstandards. Das Bauunternehmer ist verantwortlich für die umfassende Dokumentation aller freigegebenen Baustoffe und der entsprechenden Freigabedokumente. Weiter ist vom AN zu beachten, dass die Prüfung mindestens 10 Arbeitstage (Mo-Fr) bei vollständiger Nachweisdokumentation beträgt. Materialien ohne vollständigen Nachweis werden abgelehnt. Diese Dokumentation muss auf Anfrage vorgelegt werden können und dient als Grundlage für die fortlaufende Überprüfung der Projektstandards.
5. Raumluftmessung
Der AN stellt sicher, dass die ausgewählten Räume zur abschließenden Raumluftmessung, in Absprache mit BNB-Koordination bereitgestellt und vorbereitet werden.
6. Abschluss und Verpflichtung
Mit der Teilnahme an dieser Ausschreibung verpflichtet sich der Unternehmer zur Einhaltung der beschriebenen Anforderungen
und zur proaktiven Unterstützung des Prüfungs- und Freigabeprozesses durch die BNB-Koordination. Das Ziel ist es, durch die Einhaltung dieser hohen Standards ein Bauvorhaben zu realisieren, das in puncto Nachhaltigkeit und Gesundheitsschutz hohe Maßstäbe setzt.

Materialökologische Anforderungen für alle Leistungen Raumluftmessung zu VOC und Formaldehyd im Innenraum
Ziel ist die Sicherstellung der Luftqualität im Innenraum unter hygienischen Gesichtspunkten,
- die zu keinen negativen Effekten hinsichtlich der Befindlichkeit
  der Raumnutzer führt,
- die hygienische Sicherheit garantiert und
- möglichst auch eine empfundene olfaktorische Luftqualität gewährleistet, die bei den Raumnutzern zu keinen negativen
geruchlichen Wahrnehmungen führt.
Diese Qualität der Innenraumluft soll erreicht werden, ohne einen unnötig hohen (energetischen) Aufwand für den Luftwechsel zu betreiben, da sich dieser wiederum negativ auf die Energiebilanz des Gebäudes auswirken würde. Nachfolgende Anforderungendienen der Bewertung der Zielerfüllung (Qualität).

Flüchtige organische Stoffe (VOC) und Formaldehyd
Zur Sicherstellung der Innenraumlufthygiene werden nach Fertigstellung des Gebäudes die Innenräume auf die vorhandenen Immissionskonzentrationen an flüchtigen organischen Stoffen (VOC) überprüft sowie explizit der Einzelnachweis für Formaldehyd geführt. Die Bestimmung der TVOC-Konzentration im Raum erfolgt auf Basis der einschlägigen Normen (DIN EN ISO 16000-5, DIN ISO 16000-6, DIN ISO 16000-3). An VOC werden jene Verbindungen, die auch bei der Prüfung von Bauprodukten gemäß dem AgBB-Schema vorgesehen sind, untersucht. Die dabei ermittelten Konzentrationen werden der Bewertung zugrunde gelegt.
Zielvorgabe ist ein sehr schadstoffarmes Gebäude mit sehr geringer Belastung der Nutzräume durch flüchtige organische Verbindungen, Formaldehyd und geruchsaktive Stoffe durch die im Bau verwendeten Materialien und Bauprodukte. Es bestimmt
daher immer die Summe der Emissionen aller hierfür relevanten Materialien und Bauprodukte das Ergebnis. Die Messung des Formaldehyd- und des TVOC-Gehalts in der Raumluft in ausgewählten Räumen erfolgt bis spätestens 4 Wochen nach Gebäudefertigstellung, jedoch ohne lose Möblierung. Zielvorgabe für die Messung der flüchtige organische Stoffe (VOC) und Formaldehyd gemäß Kriteriensteckbrief BNB_UN_3.1.3 Zusätzlich zu den TVOC Konzentrationen (gesamte VOC-Konzentration) werden für die Bewertung / Zielvorgabe auch die VOCEinzelkonzentrationen gemäß den aktuell gültigen Richtwerten (RW I und RW II-Werte) der Ad-hoc AG IRK/AOLG herangezogen.
Die Bewertung von Formaldehyd richtet sich hinsichtlich der Mindestanforderung (QN 1) nach dem aktuellen Richtwert RW I des Ausschuss für Innenraumrichtwerte des Umweltbundesamts, für Formaldehyd von 0,1 mg/m3. Bei einem Überschreiten des Richtwertes ist das Gebäude als hygienisch bedenklich einzustufen. Dies führt ggfs. zum Ausschluss des Gebäudes von einer Zertifizierung nach BNB.
Als Zielvorgabe für flüchtige organische Stoffe (VOC) und Formaldehyd (nach Kriteriensteckbrief BNB_BK 3.1.3) gelten
nachfolgende angegebene Werte in allen zu messenden Räumen, mindestens:
höchtses Qualitätsniveau
TVOC max. 0,3 mg/m3 / Einzelkonzentrationen < RW I / Formaldehyd max. 0,03 mg/m3

Mindestanforderung:
Überschreitet der TVOC-Gehalt eine Konzentration von 3 mg/m3 bzw. der Formaldehydgehalt eine Konzentration von 0,10 mg/m3 ist das Gebäude als hygienisch bedenklich einzustufen. Es kann dann auch insgesamt nicht nach BNB zertifiziert werden!
Es muss daher allen Planungs- und Bauausführungsbeteiligten klar sein, dass die Anforderungen der Emissionsbegrenzung bei
VOC und Formaldehyd grundsätzlich geprüft wird und Abweichungen von der Zielvorgabe zu erheblichen Schäden führen können. Bei unerwarteten Messergebnissen und Abweichungen der verwendeten Materialien von den im Leistungsverzeichnis beschriebenen Anforderungen werden die Verursacher ermittelt und ggfs. auch zur Rechenschaft gezogen.

Hinweise zu Umweltzeichen
In der Leistungsbeschreibung werden Eigenschaften und technische Spezifikationen unter Bezugnahme auf Umweltzeichen, (z.B. Blauer Engel, DE ZU-XY, EMICODE etc.) beschrieben. Produkte, an die das entsprechende Umweltzeichen vergeben ist benötigen keinen weiteren Nachweis bezüglich der gemäß dem Umweltzeichen geforderten Eigenschaften.
Hinweise zu Gleichwertigkeit von Umweltzeichen sind in der Leistungsbeschreibung benannt:
Beispiel: Hinweise zur Gleichwertigkeit und weitere Informationen unter: https://www.wecobis.de/p-a/p-a betontrennmittelog/p-a-schaloele-und-trennmittel.html (detailierte Übersichtstabelle anzeigen > öffnen).

Allgemeine Leistungsbeschreibung
Nachfolgend beschriebene technische Anforderungen und Leistungen gelten für das gesamte Leistungsverzeichnis. Die besonderen Dokumentationsanforderungen sind in der Position Dokumentation zu berücksichtigen.

Standardbeschreibung Gleichwertigkeit Technische Spezifikationen
Soweit in der Leistungsbeschreibung auf Technische Spezifikationen, z. B. nationale Normen, mit denen Europäische Normen umgesetzt werden, europäische technische Zulassungen, gemeinsame technische Spezifikationen, internationale Normen, Umweltzeichen Bezug genommen wird, werden auch ohne den ausdrücklichen Zusatz: oder gleichwertig, immer gleichwertige Technische Spezifikationen in Bezug genommen.

Wertstoffoptimierte Baustelle
Die Bauleitung kontrolliert die Materialtrennung und die korrekte Benutzung der Sammelstellen. Die Baustoffe sind in mineralische Stoffe, Wertstoffe, gemischte Baustellenstoffe, Gefahrenstoffe und – bei Bestandsmaßnahmen - asbesthaltige
Stoffe zu trennen. Die ausführenden Firmen werden vor Beginn der Arbeiten bezüglich Ressorcensconung gezielt geschult (bauseits).

Lärmarme Baustelle
Der durch die Bauprozesse verursachte Lärm liegt nachweislich und dauerhaft unterhalb des Grundgeräuschpegels der Umgebung oder die in den Ausschreibungsunterlagen formulierten Anforderungen werden nachweislich eingehalten. Die Einhaltung der Bundes- und Landes-Immissionsschutz- gesetze inkl. der zugehörigen Verordnungen und Vorschriften zum Schutz gegen Baulärm wird kontrolliert (u. a. Prüfung des Einsatzes lärmarmer Baumaschinen, Einhaltung von Schutzzeiten) und dokumentiert.

Staubarme Baustelle
Maschinen und Geräte sind mit einer wirksamen Absaugung zu versehen, Stäube sind an der Entstehungsstelle möglichst
vollständig zu erfassen und gefahrlos zu entsorgen. Die Ausbreitung des Staubs auf unbelastete Arbeitsbereiche wird, soweit technisch möglich, verhindert. Ablagerungen sind zu vermeiden. Zur Beseitigung werden Feucht- bzw. Nassverfahren oder saugende Verfahren durchgeführt. Einrichtungen zum Abscheiden, Erfassen von Stäuben entsprechen dem Stand der Technik.
Die Einrichtungen sind regelmäßig zu warten und zu prüfen.

Bodenschutz auf der Baustelle
Der Boden darf nicht durch chemische Verunreinigungen kontaminiert werden. Es muss sichergestellt werden, dass kein der folgenden H-Sätzen gekennzeichneter Stoff in Kontakt mit der Umwelt kommt. Der Bodenschutz wird während der Bauphase überprüft.
H400 Sehr giftig für Wasserorganismen
H410 Sehr giftig für Wasserorganismen mit langfristiger Wirkung
H411 Giftig für Wasserorganismen, mit langfristiger Wirkung
H412 Schädlich für Wasserorganismen, mit langfristiger Wirkung
H413 Kann für Wasserorganismen schädlich sein, mit langfristiger Wirkung H420 Schädigt die öffentliche Gesundheit und die Umwelt durch Ozonabbau in der äußeren Atmosphäre.
Der Bodenschutz wird während der Bauphase überprüft. Über den dokumentierten Schutz vor chemischen Verunreinigungen hinaus werden Boden und Vegetation auch vor schädlichen mechanischen Einflüssen geschützt. Schädliche mechanische Einflüsse sind z. B. unnötige Verdichtungen oder eine Vermischung von unterschiedlichen Bodenschichten.
Nachhaltige Materialgewinnung
- Für alle verbauten Hölzer, Holzprodukte und / oder Holzwerkstoffe tropischer, subtropischer oder borealer Herkunft ist eine
anerkannte Zertifizierung und ein zugehöriges CoC-Zertifikat oder ein alternativer zugelassener Nachweis zu dokumentieren.
- Für min. 100 % der verbauten Hölzer, Holzprodukte und / oder Holzwerkstoffe ist der Nachweis auf Verwendung von
Holzprodukten aus nachhaltiger Forstwirtschaft zu führen. Dies wird durch Vorlage eines anerkannten Zertifikates und des
zugehörigen CoC-Zertifikates sowie des Lieferscheines nachgewiesen.

Controlling am Bau
Der AG behält sich die Prüfung der Materialdeklarationen vor, ist jedoch nicht dazu verpflichtet. Die Bauüberwachung oder Sachverständige im Auftrag des Bauherrn, wie die BNB-Kooordination, sind autorisiert die Einhaltung der Vorgaben durch Begehung und Kontrollen am Bau zu Überprüfen. Rückstellproben der eingebauten Materialien werden vom AG bei Bedarf genommen. Bei Mängeln oder Beschwerden können somit Nachprüfungen per chemischer Materialanalyseauf Kosten des AN vorgenommen werden.

Nachträge
Für Nachträge sind alle genannten Anforderungen zu beachten.
Mengennachweise
Mit Fertigstellung der Arbeiten ist ein Mengen- und Massennachweis zu führen. Dieser dient zur abschließenden Feststellung der real im Gebäude verbauten Produktmengen. Der Mengen- und Massennachweis kann auf Grundlage der LV Mengen und Massen erfolgen, die um Mehr- oder Mindermengen ergänzt werden.
Abschneidekriterien
Betrachtet werden alle Einzelprodukte ab einer flächigen Anwendung von 10 m2 (gleiche Produkte in ver- schiedenen
Leistungspositionen sind zu addieren). Dies gilt auch für stückweise ausgeschriebene Bauteile mit Flächenbezug (z.B. Fenster, Türen etc.). Für punktuell oder linienförmig eingesetzte Bauprodukte sind keine Mengenschwellen vorgegeben. Ausnahmen hiervon sind nur nach Rücksprache mit dem zuständi- gen BNB-Koordinator zulässig.
Ausnahmeregelungen
Ist aus technischen (z.B. Verarbeitungstemperaturen) und funktionalen Gründen kein Produkt vorhanden, dass die ökologischen Anforderungen erfüllt, können Ausnahmen von den ökologischen Anforderungen zugelassen werden. Dies ist jedoch nur nach nur nach Rücksprache mit dem zuständigen BNB- Koordinator und unter bestimmten Voraussetzungen zulässig. Bei technischen Ausnahmen ist dann die darunter liegende Qualität mindestens zu erfüllen.

*Hinweis: BNB-Hinweis für die Ausschreibung Teil 2*
Katalog-Nr. TLK_ELT/440/ 1. 1. 1.
BNB-Anforderung nach BNB-BK - Bestand V2017

Hinweis: Sämtliche Materialien und Baustoffe, die bei der Ausführung eingesetzt werden, müssen auf BNB-Konformität geprüft und freigegeben werden. Die erforderlichen Materialanforderungen sind der Anlage BNB_UN 1.1.6 zu entnehmen. Die Qualitätsanforderungen für Qualitätsniveau 5 sind für sämtliche Materialien und Baustoffe zu erfüllen.

Die Aufstellung der Nachweisdokumentation (Materialdeklaration) und darauf folgende Materialprüfung wird vor der Ausführung durchgeführt. Zu dokumentieren sind hierbei die Fläche des Bauteils, Hersteller, Produktbezeichnung und die unten näher bezeichneten Dokumente.
Die Dokumentation der eingesetzten Produkte und deren Eigenschaften dient dem vollständigen Nachweis der eingebauten Materialien und als Grundlage zur Bewertung der relevanten Bauprodukte. Sie sind in einer eigenen Leistungsposition beschrieben und vergütet, da an die Dokumentation und die Deklaration der Inhaltsstoffe zur Zertifizierung nach dem Bewertungssystem Nachhaltiges Bauen besondere Anforderungen gestellt werden.
Weitere Anforderungen an Dokumentation oder Nachweise zu eingebauten oder zum Einbau vorgesehenen Bauprodukten
können sich aus den Besonderen Vertragsbedingungen, etwaige Zusätzliche Vertragsbedingungen, etwaige Zusätzliche Technische Vertragsbedingungen, oder den Allgemeinen Technischen Vertragsbedingungen für Bauleistungen (VOB / C) oder den Allgemeinen Vertragsbedingungen für die Ausführung von Bauleistungen (VOB / B) ergeben.

Ausschluss von SVHC und Bioziden (Ausnahmen s.u.), sowie Produktdokumentation für alle Materialien und Hilfsstoffe, die im Rahmen dieser Leistungsbeschreibung in das Gebäude eingebaut oder eingebracht werden, mindestens nachfolgend aufgeführte Dokumente und Deklarationen sind hierfür vorzulegen:

- Produktdatenblatt (PDB) / Technisches Merkblatt (TM) und
  Leistungserklärung (LE) mit Herstellername und
  Produktbezeichnung;
- Sicherheitsdatenblatt (SDB) für „Stoffe“ oder „Gemische“ im
  Sinne der europäischen Chemikalienverordnung REACH ((EG)
  Nr. 1907 / 2006) oder wenn der Hersteller ein
  Sicherheitsdatenblatt zur Verfügung stellt;
- Nachweis, dass keine Inhaltsstoffe, die nach der
  Chemikalienverordnung REACH (EG/1906/2006) als
  besonders besorgniserregend (SVHC) eingestuft und in die
  gemäß REACH Artikel 59 Absatz 1 erstellte Liste (sogenannte
  „Kandidatenliste“) aufgenommen wurden, ab 0,1
  Gewichtsprozenten pro Einzelstoff im Produkt enthalten sind
  (entfällt für Produkte mit Umweltzeichen oder Gütesiegel wie
  z.B. Blauer Engel DE-UZ oder EMICODE, die SVHC
  auschliessen);
- geeignete Nachweisdokumente für den allgemeinen
  Biozidausschluss (entfällt für Produkte mit Umweltzeichen oder
  Gütesiegel wie z.B. Blauer Engel DE-UZ, die Biozide
  auschliessen);
- Für Produkte, die gemäß Leistungsbeschreibung (z.B.
  Topfkonservierung, Holzschutzmittel) ausnahmsweise Biozide
  enthalten dürfen, Deklaration aller Inhaltsstoffe, die nach
  Biozid-Produkte-Verordnung 528/2012/EU als Biozidprodukte
  oder biozide Wirkstoffe einzustufen sind, mit Angabe von
  Konzentration und Wirkstoffen;
- allgemeine bauaufsichtliche Zulassung (abZ), sofern diese
  baurechtlich für die Produktgruppe vorgeschrieben ist oder für
  das angebotene Produkt erteilt wurde;
- ETA oder Bewertung der Leistung in einer technischen
  Dokumentation unter Einschaltung einer entsprechend Art. 30
  bzw. Art.43 BauPVO qualifizierten Stelle (alternativ: ehemalige
  Dokumentationsunterlagen), sofern dieser  Nachweis
  baurechtlich vorgeschrieben ist;
- Umweltzeichenzertifikate mit aktuellem Gültigkeitsdatum,
  sofern diese in der Leistungsbeschreibung als Nachweis
  gefordert sind oder für das angebotene Produkt erteilt wurden;
- weitere Dokumente, Prüfzeugnisse und Nachweise zu
  Inhaltsstoffen und Eigenschaften des Produkts auf der
  Baustelle und in eingebauten Zustand, auf Anforderung durch
  den Auftraggeber.
- Alle Dokumente sind gegliedert nach den LV-Bereichen und
  -Positionen zu nummerieren, zusammenzustellen und digital
  mit dem Material-/Produktkataster als einzelne pdf-Dateien
  einzureichen.
Weitere Angaben / Anforderungen an die Dokumentation (Wird nach Auftragsvergabe zur Verfügung gestellt):
Datei: “JADE_60_116-Materialkataster_VORLAGE.xlsx.“

Sofern in den einzelnen LV-Bereichen oder LV-Position nichts anderes angegeben ist, ist die gesamte Dokumentation spätestens vorzulegen bis:
“Acht Wochen vor Ausfühung bzw. nach Rücksprache mit der BNB-Koordination.“

*Hinweis: Allgemeine Vorbemerkungen*
Katalog-Nr. TLK_ELT/440/ 1. 1. 1.
1. Schutzmaßnahmen
Schutzgebiet und Schutzzeiten, Schutzmaßnahmen:

Die erforderliche Baustelle ist so zu errichten und zu betreiben, dass von dieser ausgehende Emission nicht zu unzumutbaren Belästigungen der Nachbarschaft oder der Allgemeinheit führen. Es sind Baumaschinen einzusetzen, die den Anforderungen der 15. Verordnung zur Durchführung des BlmschG (BlmschV-Baumaschinenlärmverordnung) i. D. F. vom 23. Februar 1988 (BGBI.I S. 166) entsprechen.
Beim Betrieb der Baustelle sind die lmmissionsrichtwerte der allgemeine Verwaltungsvorschrift zum Schutz gegen Baulärm - Geräuschimmission - vom 19.08.1970 (Bundesanzeiger Nr. 160) einzuhalten.
Für allgemeine Schutz- und Sicherungsmaßnahmen erfolgt hiermit der Hinweis auf die DIN 18299.

2. Maßnahmen nach Baustellenverordnung und
Arbeitsschutzgesetz
Für die Baumaßnahme hat der AG einen Sicherheits- und
Gesundheitsschutzkoordinator beauftragt. Für die Baumaßnahme wird durch den SiGeKo eine Baustellenordnung aufgestellt.

3. Parallele Arbeitsabläufe anderer Unternehmen auf der
Baustelle
Bedingt dem Umfang der stattfindenden Baumaßnahme in der Liegenschaft, befinden sich während der Montage- und Anschlussmaßnahmen ständig weitere Gewerke und Firmen auf der Baustelle bzw. in der Liegenschaft.
Gegenseitige Rücksichtsnahme und Achtung der Leistung Anderer ist erforderlich. Bei möglichen Gefährdungen anderer Gewerke durch Arbeiten des AN besteht die unbedingte lnformationspflicht und Abstimmung gegenseitiger Aktivitäten.

4. Eignungs- und Gütenachweise
Der AN hat dem AG unaufgefordert die entsprechenden Unterlagen vorzulegen.
Die im Rahmen der CE-Kennzeichnungsvorschriften für jedes Produkt (hier z.B. Auswerte- und Überwachungsgeräte) vom jeweiligen Hersteller mitzuliefernden Unterlagen sind spätestens zur Abnahme zwingend dem AG zu übergeben. Fehlen diese Unterlagen und Nachweise ist das ein wesentlicher Mangel
gemäß 5 12 (3) VOB/B. Für elektrische Betriebsmittel, die nicht Teil einer Maschine sind bzw. werden, hat der AN mit dem beiliegenden Formblatt "CE-Bestätigung" zu bestätigen, dass für die Montage der Anlage/ des Anlagenteils ausschließlich elektrische Betriebsmittel verwendet wurden, die von Ihrem Hersteller unter Beachtung der gültigen Vorschriften in den Verkehr gebracht wurden.

5. Leistungen für Nachunternehmer des AN
Der AN hat eigenverantwortlich im Rahmen seiner auszuführenden Leistungen seine Nachunternehmer zu
koordinieren und die für die Ausführung erforderlichen Leistungen zu überwachen. Er hat an den regelmäßig
stattfindenden Baubesprechungen teilzunehmen. Eventuell anfallende Kosten sind in die Gemeinkosten der Baustelleneinrichtung einzurechnen. An den Besprechungen hat ein deutschsprachiger und entscheidungsbefugter Vertreter des AN teilzunehmen.

6. Gegenstand der Bauleistungen
Gegenstand dieser Ausschreibung sind die Leistungen für die die PV-Anlagen

Leistungsumfang sind:

- PV-Anlagentechnik mit Systemkomponenten

Koordination mit NU-Elektro
- Starkstromtechnik
- Erdungs- und Potentialausgleich
- Schwachstromanlagen

7. Ausführung der Arbeiten
Für sämtliche Arbeiten ist insbesondere eine reibungslose Zusammenarbeit mit dem Nutzer der Liegenschaft zu gewährleisten. Sämtliche Arbeitsbereiche sind seitens des AN frühzeitig bei der Bauleitung und den für die entsprechenden Bereiche zuständige Stellen anzumelden. Der dadurch entstehende Koordinationsaufwand wird nicht gesondert vergütet und ist in die Einheitspreise einzurechnen.
Eventuelle Arbeitsunterbrechungen werden nicht gesondert vergütet.
Spätestens 14 Tage nach Auftragserteilung ist vom AN ein in allen Teilen verbindlicher Bauzeitenplan zur Genehmigung vorzulegen. Grundlage bildet der durch den AG mit Auftragserteilung übergebene Rahmenterminplan der Baumaßnahme.
Der AG übernimmt mit seiner Anerkennung des Bauablaufplanes des AN keinerlei Gewähr für die
Zweckmäßigkeit des Bauzeitenplanes und Geräteeinsatzes. Anderungen des Bauablaufes sind Folge zu leisten.
Der AN führt ein Bautagebuch auf Formblättern des AG über die gesamte Bauzeit - auch für Leistungen eventueller Nachunternehmer.

8. Aufmaßunterlagen
Die Abrechnung erfolgt getrennt nach den einzelnen Titeln entsprechend den zugehörigen Kostengruppen.

9. Entsorgung
Die Abnahmeerklärung für selbstgewählte Entsorgungswege/
-anlagen sind durch AN zu Baubeginn vorzulegen. Für sämtliche Abfallstoffe ist ein Nachweisbuch der geordneten Entsorgung sind in diesem laufend im Original beizuheften und wöchentlich aktualisiert dem AG vorzulegen. Das Nachweisbuch wird Bestandteil der Abrechnungsgrundlage.
Der Aufwand ist in die Einheitspreise einzurechnen.
Entsorgung von nicht gefährlichen, nicht schadstoffbelastetem Material.
Anfallende nicht gefährliche, nicht schadstoffbelastete Materialien wie z. B. nicht wiederverwertbare
Oberflächenbefestigungen sind vom AN artenspezifisch getrennt zu sammeln, ordnungsgemäß abzufahren
und zu verwerten/ entsorgen.

Entsorgung von gefährlichem, schadstoffbelastetem Material
Sofern kontaminierte Stoffe auftreten, sind diese dem AG unverzüglich zu melden. Sie sind nach dem Ausbau zunächst auf der Baustelle artenspezifisch getrennt zu lagern.
Eine gegebenenfalls erforderliche Beprobung und Entsorgung von Altlasten wird im Einzelfall nach Bedarf geregelt.
Gegebenenfalls erforderlicher Koordinationsaufwand ist in die Einheitspreise einzurechnen.
Nach einer durch den AG durchgeführten Deklarartionsanalyse wird über die weitere Vorgehensweise im konkreten Fall entschieden.
Nach Freigabe ist das Material zu einer Deponie nach Vorgabe des AG abzufahren, der gegebenfalls durchgeführte Transport wird gesondert vergütet. Die Deponiekosten werden vom AG auf Nachweis vergütet.
Der Transport der Abfälle darf grundsätzlich nur durch ein nach KrW - AblG zugelassenes Unternehmen erfolgen. Der AN legt erforderliche Transportgenehmigung des Entsorgungsbetriebes vor Beginn der Arbeiten vor.
Vor dem Abtransport der gefährlichen, schadstoffbelasteten Bauabfälle ist die abzurechnende Menge durch Unterschrift vom AG auf einem Begleitschein zu bestätigen. Der Nachweis der ordnungsgemäßen Entsorgung ist durch die gesetzlichen Abfallnachweisbelege (Begleitscheinverfahren) vom AN zu führen. Der genaue Ausbauort der o.g. Stoffe ist mit z. B. Angaben der Trassennummer auf den Begleitschein zu dokumentieren.

10. Preise
Eine Lohn- und Stoffpreisgleitklausel wird nicht vereinbart.

11. Versorgungsleitungen
Auf der Liegenschaft sind Versorgungsleitungen vorhanden. Vor Beginn der Bauarbeiten sind daher beim AG Erkundigungen einzuholen und die entsprechenden Maßnahmen zur Sicherung dieser Anlagen zu treffen.
Wenn der AG zeitlich neue Leitungen verlegen, vorhandene Leitungen umlegen oder ergänzen lässt, so ist auf ein reibungsloses Zusammenarbeiten zu achten. Der AN haftet für alle Schäden, die durch seine Bauarbeiten an den genannten Anlagen entstehen.
Für durch den Einsatz von Baugeräten und Baumaschinen (z. B. Verdichtungsgeräte, Rammungen usw.) auftretende Gebäudeschäden haftet in jedem Fall der AN. Er hat deshalb die Geräte und Maßnahmen so zu wählen und die Arbeiten so auszuführen, dass Schäden vermieden werden.
Dies gilt auch für Schäden durch Wasserhaltungen.
Die Arbeiten werden durch den AG koordiniert und überwacht.
Das Öffnen bzw. Schließen von Schachtabdeckungen (auch verschraubten), vorhandenen Reinigungsstücken, Straßenabläufen, Verschraubungen von Rosten, Deckeln usw. wird - sofern nicht gesondert beschrieben, durch den AN abgedeckt und ist in die Einheitspreise zu berücksichtigen.

### Bereich 01 G1. Unterkunft

*Hinweis: Aufbau für das G1-Unterkunftsgebäude*
Aufbau der PV-Anlage auf dem G1-Unterkunftsgebäude

Die PV-Anlage Unterkunftsgebäude ist wie folgt geplant:

- Dachfläche 05:
  20x PV-Module, Südausrichtung, Flachdach, Folie (EPDM)

- Dachfläche 08:
  26xPV-Module, Westausrichtung, Dachgaube, Stehfalz,
  Neigung 12,5°

- Dachfläche 09:
  14xPV-Module, Ostausrichtung, Dachgaube, Stehfalz
  Neigung 12,5°

- Dachfläche 17:
  20xPV-Module, Südausrichtung, Dachgaube, Stehfalz,
  Neigung 15°

Die Module werden an einen gemeinsamen Wechselrichter im Dachboden des Unterkunftsgebäudes angeschlossen.

*Hinweis: Kalkulationshinweis PV-Komponenten*
Katalog-Nr. TLK_ELT/440/ 3. 3. 3.
Kalkulationshinweis PV-Komponenten

Anlagenteile sind komplett zu liefern, mit allen Sicherungseinsätzen, fertig zu montieren einschl. Auflegen aller Leitungen und Inbetriebnahme.
___________________________________________________

#### Abschnitt 01.01 PV-Generator

**01.01.0010 Photovoltaikmodul mindP 450 Wp plussortiert Glas-Folie-Modul monokristallin Rahmen Rahmen Alu pulverbesch**
STLB-Bau 2025-04 054
Photovoltaikmodul, zur Aufdachmontage,
Systemspannung '1000' V,

Nennleistung mind. '450' Wp,
plussortiert,
Maße 'max. 1722x1134x 30mm'

Glas-Folie-Modul, aus monokristallinen Zellen, monofazial, Folie schwarz, Schutzklasse II, mit Steckverbinder, Schutzart mind. IP 67 DIN EN 60529 (VDE 0470-1), mit Rahmen aus pulverbeschichtetem Aluminium,
Farbton 'schwarz'

Modul geeignet für Schneelast 1 kN/m2, Windzone 4,
Hersteller und Typ '....................................................' vom Bieter einzutragen
Menge: 78,000 St
Leistungsbereichkatalog: 054
DIN276_08: 442

**01.01.0020 GAK, 2 MPPT, 3-4 Stränge, IP65, SPD, FwS**
PV-Generator-Anschlußkasten für 2 MPPT, PC-Wandgehäuse,
DC-Sicherungsschalter mit Fernabschaltung,
für Fw-Not-Abschaltung
inkl. DC-Kombiableiter Typ 1+2

Betriebstemperatur:-25 - +50 °C
Schutzart: IP 65

Hersteller und Typ '....................................................' vom Bieter einzutragen
Menge: 1,000 St
DIN276_18: 442.03

**01.01.0030 GAK, 1 MPPT, 1-2 Stränge, IP65**
PV-Generator-Anschlußkasten für 1 MPPT, PC-Wandgehäuse,

Betriebstemperatur:-25 - +50 °C
Schutzart: IP 65

Hersteller und Typ '....................................................' vom Bieter einzutragen
Menge: 1,000 St
DIN276_18: 442.03

#### Abschnitt 01.02 PV-Tragsystem

*Hinweis: Kalkulationshinweis Tragsystem*
Katalog-Nr. TLK_ELT/440/ 3. 3. 2.
Kalkulationshinweis Tragsystem

Alle Systembauteile sind einschließlich Klein- und Befestigungsmaterial in Teillängen zu liefern, zu verlegen und betriebsfertig aufzubauen.
___________________________________________________

*Hinweis: Tragsystem Stehfalz-12,5°-15,0° (Dachfläche 08/09/17)*

**01.02.0010 UK Photovoltaikanlage Alu Achsmaß 70-80cm**
STLB-Bau 2025-04 054
Unterkonstruktion für Photovoltaikanlage, aus Aluminium, einschl. systembedingter Befestigungsmittel aus nichtrostendem Stahl, auf Steildach, Dachneigung über 10 bis 15 Grad, Achsmaß Unterkonstruktion über 70 bis 80 cm, Befestigungsuntergrund Stehfalzblech, ohne Durchdringung, Schneelast 1 kN/m2, Windzone 4, Befestigung mit Klemmen,
Hersteller und Typ 'K2 Systems, SolidRail' oder gleichwertig,

Hersteller und Typ '....................................................' vom Bieter einzutragen
Menge: 122,000 m2
Leistungsbereichkatalog: 054
DIN276_08: 442

**01.02.0020 Blechfalzklemme universal**
Katalog-Nr. TLK_ELT/440/ 3. 3. 2. 246.
aus Aluminium, incl. Trapezblechschuh
Menge: 336,000 St

**01.02.0030 Abdeckung, schwarz**
zur schwarzen Abdeckung der Schienenenden
Menge: 108,000 St

**01.02.0040 Endkappe, schwarz**
zum scharzen Abschluss der Schienen
Menge: 108,000 St

*Hinweis: Klemmen und Clips*

**01.02.0050 PV Außenklemmen, schwarz**
Katalog-Nr. TLK-ELT_Stamm/440/ 3. 3. 2. 150.
zur Befestigung von gerahmten Modulen
für 30 - 40 mm Moduldicke
Menge: 180,000 St

**01.02.0060 PV Mittelklemmen, schwarz**
Katalog-Nr. TLK-ELT_Stamm/440/ 3. 3. 2. 160.
zur Befestigung von gerahmten Modulen
für 30 - 40 mm Moduldicke
Menge: 26,000 St

**01.02.0070 Kabelclip MC4-Stecker**
Menge: 48,000 St

**01.02.0080 Kabelclip 0°**
Menge: 48,000 St

**01.02.0090 Kabelclip 90°**
Menge: 48,000 St

**01.02.0100 Blitzschutzklemme**
zum Festklemmen von Blitzschutzkabel mit einem
Durchmesser von 8 mm
Menge: 12,000 St

*Hinweis: Tragsystem Flach-Foliendach (Dachfläche 05)*

**01.02.0110 UK Photovoltaikanlage Alu**
STLB-Bau 2025-04 054
Unterkonstruktion für Photovoltaikanlage, aus Aluminium, einschl. systembedingter Befestigungsmittel aus nichtrostendem Stahl, auf begrüntem Flachdach, Dachneigung bis 5 Grad, Befestigungsuntergrund Holz, mit vorh. Abdichtung aus Kunststofffolie, ohne Durchdringung, Schneelast 1 kN/m2, Windzone 4, sichern durch Ballastgewicht,
Hersteller und Typ 'K2 Systems, S-Dome 6.10 Classic' oder gleichwertig,

Hersteller und Typ '....................................................' vom Bieter einzutragen
Menge: 44,000 m2
Leistungsbereichkatalog: 054
DIN276_08: 442

**01.02.0120 Stütze oben 10°L, 8°P ohne Wbh**
Katalog-Nr. TLK_ELT/440/ 3. 3. 2. 187.
für Flachdach-Tragsystem
Menge: 10,000 St
DIN276_18: 442.03

**01.02.0130 Stütze oben 10°L, 8°P mit Wbh**
Katalog-Nr. TLK_ELT/440/ 3. 3. 2. 185.
für Flachdach-Tragsystem
Menge: 20,000 St
DIN276_18: 442.03

**01.02.0140 Stütze unten einfach**
Katalog-Nr. TLK-ELT_Stamm/440/ 3. 3. 2. 200.
für Ost-West-Ausrichtung
Menge: 30,000 St
DIN276_18: 442.03

**01.02.0150 Auflagepad zum Schutz der Dachhaut**
Auflagepad mit einer schubweichen Funktion zur Entkopplung der Systemkräfte und zum Schutz der Dachhaut
Menge: 60,000 St

**01.02.0160 Ballastschienen bis 100 kg**
Einzellänge ca. 1,85 m, Belastung max. 100 kg
Menge: 12,000 St
DIN276_18: 442.03

**01.02.0170 Ballastaufnehmer bis 40 kg**
Länge ca. 0,20 m, Belastung max. 40 kg
Menge: 84,000 St
DIN276_18: 442.03

*Hinweis: Klemmen und Clips*

**01.02.0180 PV Außenklemmen, schwarz**
Katalog-Nr. TLK-ELT_Stamm/440/ 3. 3. 2. 150.
zur Befestigung von gerahmten Modulen
für 30 - 40 mm Moduldicke
Menge: 40,000 St
DIN276_18: 442.03

**01.02.0190 PV Mittelklemmen, schwarz**
Katalog-Nr. TLK-ELT_Stamm/440/ 3. 3. 2. 160.
zur Befestigung von gerahmten Modulen
für 30 - 40 mm Moduldicke
Menge: 20,000 St
DIN276_18: 442.03

**01.02.0200 Kabelclip MC4-Stecker**
Menge: 20,000 St

**01.02.0210 Kabelclip 0°**
Menge: 20,000 St

**01.02.0220 Kabelclip 90°**
Menge: 20,000 St

#### Abschnitt 01.03 Wechselrichter

**01.03.0010 Strangwechselrichter 3phasig mindP 40 kW 4MPP-Tracker IP65 DC-Überspannungsableiter Typ2**
STLB-Bau 2025-04 054
Wechselrichter für Photovoltaikanlage, trafolos, AC-seitig kurzschlussfest, erdschlussüberwacht, DC-seitig einschl. Lasttrennschalter, als Strangwechselrichter, netzseitig 3-phasig,
Bemessungsleistung mind. '40' kW,
4 Maximum Power Point (MPP) Tracker,
min. Eingangsspannung MPP-Tracker '180' V,

max. Eingangsspannung MPP-Tracker '1100' V,

max. nutzbarer Eingangsstrom MPP-Tracker '30' A,

mit Netz- und Schaltüberwachung (ENS), mit Display, mit RJ 45-Schnittstelle, Außenaufstellung, Schutzart IP 65 DIN EN 60529 (VDE 0470-1), Wirkungsgrad mind. 95 %, min. Betriebstemperatur -25 Grad C, max. Betriebstemperatur 60 Grad C, integrierter DC-Überspannungsableiter Typ 2,
Hersteller und Typ 'Sungrow, SG40CX-P2 V12' oder gleichwertig,

Hersteller und Typ '....................................................' vom Bieter einzutragen
Menge: 1,000 St
Leistungsbereichkatalog: 054
DIN276_08: 442

#### Abschnitt 01.04 Verkabelung

*Hinweis: Verlegearten*
Katalog-Nr. TLK_ELT/450/ 7. 3.
Kalkulationshinweis zu den Verlegearten

für die Einheitspreise der folgenden Kabel- und Leitungsmassen ist ein Mischpreis anzusetzen. Die Verlegearten sind wie folgt
aufgeführt:

Varlegen in vorhandenen Kabeklemmen85%
und -clips

Auf Putz einschließlich Abstands-Reihen-15%
schellen oder Sammelhalter

Alle Kabel und Leitungen sind einschließlich Klein- und Befestigungsmaterial zu liefern, zu verlegen und betriebsfertig anzuschließen
_________________________________________________

**01.04.0010 Gummischlauchleitung H1Z2Z2-K 1x6 Befestigung**
STLB-Bau 2025-04 053
Gummischlauchleitung DIN EN 50618 (VDE 0283-618) H1Z2Z2-K 1 x 6, Cu-Zahl 58, mit Befestigung gemäß bauaufsichtlicher Zulassung.
Menge: 160,000 m
Leistungsbereichkatalog: 053
DIN276_08: 444

**01.04.0020 MC4-Paar Stecker/Buchse**
für 4-6mm² Kabelquerschnitt,
Bestehend aus: MC4 Stecker, MC4 Buchse
mit Crimpkontakten,
Berührungsschutz: ungesteckt IP22, gesteckt IP67
Menge: 6,000 St
DIN276_18: 442.03

#### Abschnitt 01.05 Ballastierung

*Hinweis: Kalkulationshinweis Ballastierung*
Katalog-Nr. TLK_ELT/440/ 3. 3. 2.
Kalkulationshinweis Ballastierung

Alle Betonpflastersteine sind zu liefern und gemäß Statikbericht betriebsfertig auf die Balastaufnehmer zu verteilen.
___________________________________________________

**01.05.0010 Betonpflasterstein bis 3,2 kg**
Abmessung: 10x20x6 cm, ca. 2,7 bis 3,2 kg
zur Ballastierung gemäß Statikbericht
Menge: 9,000 St

**01.05.0020 Betonpflasterstein bis 12 kg**
Abmessung: 30x20x8 cm, ca. 10 bis 12 kg
zur Ballastierung gemäß Statikbericht
Menge: 12,000 St

**01.05.0030 Betonpflasterstein bis 22 kg**
Abmessung: 30x30x10 cm, ca. 20 bis 22 kg
zur Ballastierung gemäß Statikbericht
Menge: 42,000 St

#### Abschnitt 01.06 BNB-Anforderung nach BNB-BK - Bestand V2017

*Hinweis: Für PV-Anlage zu beachten (nach BNB 1.1.6, Anlage 1)*
Kunstschaum-Dämmstoffe für Gebäude und Haustechnik
(Pos. 32b nach BNB_1.1.6, Anlage 1, ist dem LV beigelegt)
- Ausschluss halogenierter Treibmittel für Kunstschaum-
  Dämmstoffe aus EPS / XPS / PUR / PIR, Melamin- und
  Phenolharzschäume;
- Ausschluss von Hexabromcyclododecan (HBCDD), maximal
  zulässiger Grenzwert 0,1 Gewichtsprozent, für Kunstschaum-
  Dämmstoffe aus EPS und XPS;
- Ausschluss von Tris(2-chlorethyl)phosphat (TCEP), maximal
  zulässiger Grenzwert 0,1 Gewichtsprozent, für Kunstschaum-
  Dämmstoffe aus PUR, PIR;
- Ausschluss von Chlorparaffinen (SCCP, MCCP, LCCP) und
  Polybromierter Diphenylether (PBDE), maximal zulässiger
  Grenzwert jeweils 0,1 Gewichtsprozent, sowie
- Ausschluss von Altreifengranulat für Dämmstoffe auf
  Kautschuk-, PP/PE/EPDM-Basis in Innenräumen.

Mögliche Nachweisdokumente:
PDB, TM, EPD, für HBCDD und TCEP: ggf. Herstellererklärung gemäß REACH, Umweltzeichen (z.B. Blauer Engel),
Leistungserklärungen zur CE-Kennzeichnung

eloxierte Aluminium- und passivierte Edelstahloberflächen
(Pos. 27 nach BNB_1.1.6, Anlage 1, ist dem LV beigelegt)
- Oberflächenveredelung mit Chrom-VI-oxidfreien
  Passivierungsmitteln.

Mögliche Nachweisdokumente:
PDB, TM, ggf. Herstellererklärung, EPD

PVC-Produkte (Pos. 29 nach BNB_1.1.6, Anlage 1, ist dem LV beigelegt)
- Ausschluss von reproduktionstoxischen Phthalaten;
- Ausschluss von Cadmium- und Blei-Stabilisatoren.
Mögliche Nachweisdokumente:
PDB, TM, EPD, ggf. Herstellererklärung

Spritz- und Montageschäume (Pos. 33 nach BNB_1.1.6, Anlage 1, ist dem LV beigelegt)
- Keine Verwendung von Spritz- und Montageschäumen (außer bei Fugen mit wärmetechnischer Anforderung gemäß abZ).
Mögliche Nachweisdokumente:
PDB, TM, SDB, EPD, ggf. Herstellererklärung (Treibmittel, Formaldehyd)

*Hinweis: Links zu Hinweise zur Gleichwertigkeit und weitere Informationen*
Kunstschaum-Dämmstoffe für Gebäude und Haustechnik
https://www.wecobis.de/p-a/p-a-daemmstoffe/p-a-kunstschaum-daemmstoffe.html

eloxierte Aluminium- und passivierte Edelstahloberflächen
https://www.wecobis.de/p-a/p-a-metalle-beschichtungen/p-a-oberflaechenveredelung-metallbleche-profile.html

PVC-Produkte
https://www.wecobis.de/p-a/p-a-pvc-og/p-a-bauprodukte-aus-pvc.html
Spritz- und Montageschäume
https://www.wecobis.de/p-a/p-a-daemmstoffe/p-a-montageschaum.html

**01.06.0010 Produktdokumentation und Deklaration**
*** Pauschalposition
von SVHC und Bioziden sowie weiteren Stoffen
gemäß den vorgenannten Hinweisen zum BNB
Menge: 1,000 psch

### Bereich 02 G4. Personal

*Hinweis: Aufbau für das G4-Personalgebäude*
Aufbau der PV-Anlage auf dem Personalgebäude

Die PV-Anlage Personalgebäude ist wie folgt geplant:

- Dachfläche 33, 36:
  2x4 PV-Module, Westausrichtung, Dachgaube, Stehfalz,
  Neigung 15°

- Dachfläche 34, 35, 37:
  3x2 PV-Module, Ostausrichtung, Dachgaube,  Stehfalz,
  Neigung 15°

Die Module werden an einen gemeinsamen Wechselrichter im Dachboden des Peronalgebäudes angeschlossen.

*Hinweis: Kalkulationshinweis PV-Komponenten*
Katalog-Nr. TLK_ELT/440/ 3. 3. 3.
Kalkulationshinweis PV-Komponenten

Anlagenteile sind komplett zu liefern, mit allen Sicherungseinsätzen, fertig zu montieren einschl. Auflegen aller Leitungen und Inbetriebnahme.
___________________________________________________

#### Abschnitt 02.01 PV-Generator

**02.01.0010 Photovoltaikmodul mindP 450 Wp plussortiert Glas-Folie-Modul monokristallin Rahmen Rahmen Alu pulverbesch**
STLB-Bau 2025-04 054
Photovoltaikmodul, zur Aufdachmontage,
Systemspannung '1000' V,

Nennleistung mind. '450' Wp,
plussortiert,
Maße 'max. 1722x1134x 30mm'

Glas-Folie-Modul, aus monokristallinen Zellen, monofazial, Folie schwarz, Schutzklasse II, mit Steckverbinder, Schutzart mind. IP 67 DIN EN 60529 (VDE 0470-1), mit Rahmen aus pulverbeschichtetem Aluminium,
Farbton 'schwarz'

Modul geeignet für Schneelast 1 kN/m2, Windzone 4,
Hersteller und Typ '....................................................' vom Bieter einzutragen
Menge: 14,000 St
Leistungsbereichkatalog: 054
DIN276_08: 442

**02.01.0020 GAK, 2 MPPT, 3-4 Stränge, IP65, SPD, FwS**
PV-Generator-Anschlußkasten für 2 MPPT, PC-Wandgehäuse,
DC-Sicherungsschalter mit Fernabschaltung,
für Fw-Not-Abschaltung
inkl. DC-Kombiableiter Typ 1+2

Betriebstemperatur:-25 - +50 °C
Schutzart: IP 65

Hersteller/ Typ:
'....................................................'
Menge: 1,000 St
DIN276_18: 442.03

#### Abschnitt 02.02 PV-Tragsystem

*Hinweis: Kalkulationshinweis Tragsystem*
Katalog-Nr. TLK_ELT/440/ 3. 3. 2.
Kalkulationshinweis Tragsystem

Alle Systembauteile sind einschließlich Klein- und Befestigungsmaterial in Teillängen zu liefern, zu verlegen und betriebsfertig aufzubauen.
___________________________________________________

*Hinweis: Tragsystem Stehfalz-12,5°-15,0° (Dachfläche 33 bis 37)*

**02.02.0010 UK Photovoltaikanlage Alu Achsmaß 70-80cm**
STLB-Bau 2025-04 054
Unterkonstruktion für Photovoltaikanlage, aus Aluminium, einschl. systembedingter Befestigungsmittel aus nichtrostendem Stahl, auf Steildach, Dachneigung über 10 bis 15 Grad, Achsmaß Unterkonstruktion über 70 bis 80 cm, Befestigungsuntergrund Stehfalzblech, ohne Durchdringung, Schneelast 1 kN/m2, Windzone 4, Befestigung mit Klemmen,
Hersteller und Typ 'K2 Systems, SolidRail' oder gleichwertig,

Hersteller und Typ '....................................................' vom Bieter einzutragen
Menge: 28,000 m2
Leistungsbereichkatalog: 054
DIN276_08: 442

**02.02.0020 Blechfalzklemme universal**
Katalog-Nr. TLK_ELT/440/ 3. 3. 2. 246.
aus Aluminium, incl. Trapezblechschuh
Menge: 62,000 St

**02.02.0030 Endkappe, schwarz**
zum scharzen Abschluss der Schienen
Menge: 48,000 St

*Hinweis: Klemmen und Clips*

**02.02.0040 PV Außenklemmen, schwarz**
Katalog-Nr. TLK-ELT_Stamm/440/ 3. 3. 2. 150.
zur Befestigung von gerahmten Modulen
für 30 - 40 mm Moduldicke
Menge: 48,000 St
DIN276_18: 442.03

**02.02.0050 PV Mittelklemmen, schwarz**
Katalog-Nr. TLK-ELT_Stamm/440/ 3. 3. 2. 160.
zur Befestigung von gerahmten Modulen
für 30 - 40 mm Moduldicke
Menge: 4,000 St
DIN276_18: 442.03

**02.02.0060 Kabelclip MC4-Stecker**
Menge: 14,000 St

**02.02.0070 Kabelclip 0°**
Menge: 14,000 St

**02.02.0080 Kabelclip 90°**
Menge: 14,000 St

**02.02.0090 Blitzschutzklemme**
zum Festklemmen von Blitzschutzkabel mit einem
Durchmesser von 8 mm
Menge: 5,000 St

#### Abschnitt 02.03 Wechselrichter

**02.03.0010 Strangwechselrichter 3phasig mindP 5 kW 2MPP-Tracker IP65 DC-Überspannungsableiter Typ2**
STLB-Bau 2025-04 054
Wechselrichter für Photovoltaikanlage, trafolos, AC-seitig kurzschlussfest, erdschlussüberwacht, DC-seitig einschl. Lasttrennschalter, als Strangwechselrichter, netzseitig 3-phasig,
Bemessungsleistung mind. '5' kW,
2 Maximum Power Point (MPP) Tracker,
min. Eingangsspannung MPP-Tracker '180' V,

max. Eingangsspannung MPP-Tracker '1100' V,

max. nutzbarer Eingangsstrom MPP-Tracker '30' A,

mit Netz- und Schaltüberwachung (ENS), mit Display, mit Funk/WLAN-Schnittstelle, Außenaufstellung, Schutzart IP 65 DIN EN 60529 (VDE 0470-1), Wirkungsgrad mind. 95 %, min. Betriebstemperatur -25 Grad C, max. Betriebstemperatur 60 Grad C, integrierter DC-Überspannungsableiter Typ 2,
Hersteller und Typ 'Sungrow, SH5.0RT V112' oder gleichwertig,

Hersteller und Typ '....................................................' vom Bieter einzutragen
Menge: 1,000 St
Leistungsbereichkatalog: 054
DIN276_08: 442

#### Abschnitt 02.04 Verkabelung

*Hinweis: Verlegearten*
Katalog-Nr. TLK_ELT/450/ 7. 3.
Kalkulationshinweis zu den Verlegearten

für die Einheitspreise der folgenden Kabel- und Leitungsmassen ist ein Mischpreis anzusetzen. Die Verlegearten sind wie folgt
aufgeführt:

Varlegen in vorhandenen Kabeklemmen85%
und -clips

Auf Putz einschließlich Abstands-Reihen-15%
schellen oder Sammelhalter

Alle Kabel und Leitungen sind einschließlich Klein- und Befestigungsmaterial zu liefern, zu verlegen und betriebsfertig anzuschließen
_________________________________________________

**02.04.0010 Gummischlauchleitung H1Z2Z2-K 1x6 Befestigung**
STLB-Bau 2025-04 053
Gummischlauchleitung DIN EN 50618 (VDE 0283-618) H1Z2Z2-K 1 x 6, Cu-Zahl 58, mit Befestigung gemäß bauaufsichtlicher Zulassung.
Menge: 120,000 m
Leistungsbereichkatalog: 053
DIN276_08: 444

**02.04.0020 MC4-Paar Stecker/Buchse**
für 4-6mm² Kabelquerschnitt,
Bestehend aus: MC4 Stecker, MC4 Buchse
mit Crimpkontakten,
Berührungsschutz: ungesteckt IP22, gesteckt IP67
Menge: 5,000 St
DIN276_18: 442.03

### Bereich 03 G5. Technik

*Hinweis: Aufbau für das G5-Technikgebäude*
Aufbau der PV-Anlage auf dem Technikgebäude

Die PV-Anlage Personalgebäude ist wie folgt geplant:

- Dachfläche 24:
  24 PV-Module, Ost-/ Westausrichtung, Flachdach,
  Folie (EPDM) + Gründach

Die Module werden an einen Wechselrichter im Technikraum des Gebäudes angeschlossen.

*Hinweis: Kalkulationshinweis PV-Komponenten*
Katalog-Nr. TLK_ELT/440/ 3. 3. 3.
Kalkulationshinweis PV-Komponenten

Anlagenteile sind komplett zu liefern, mit allen Sicherungseinsätzen, fertig zu montieren einschl. Auflegen aller Leitungen und Inbetriebnahme.
___________________________________________________

#### Abschnitt 03.01 PV-Generator

**03.01.0010 Photovoltaikmodul mindP 450 Wp plussortiert Glas-Folie-Modul monokristallin Rahmen Rahmen Alu pulverbesch**
STLB-Bau 2025-04 054
Photovoltaikmodul, zur Aufdachmontage,
Systemspannung '1000' V,

Nennleistung mind. '450' Wp,
plussortiert,
Maße 'max. 1722x1134x 30mm'

Glas-Folie-Modul, aus monokristallinen Zellen, monofazial, Folie schwarz, Schutzklasse II, mit Steckverbinder, Schutzart mind. IP 67 DIN EN 60529 (VDE 0470-1), mit Rahmen aus pulverbeschichtetem Aluminium,
Farbton 'schwarz'

Modul geeignet für Schneelast 1 kN/m2, Windzone 4,
Hersteller und Typ '....................................................' vom Bieter einzutragen
Menge: 24,000 St
Leistungsbereichkatalog: 054
DIN276_08: 442

**03.01.0020 GAK, 2 MPPT, 3-4 Stränge, IP65, SPD, FwS**
PV-Generator-Anschlußkasten für 2 MPPT, PC-Wandgehäuse,
DC-Sicherungsschalter mit Fernabschaltung,
für Fw-Not-Abschaltung
inkl. DC-Kombiableiter Typ 1+2

Betriebstemperatur:-25 - +50 °C
Schutzart: IP 65

Hersteller/ Typ:
'....................................................'
Menge: 1,000 St
DIN276_18: 442.03

#### Abschnitt 03.02 PV-Tragsystem

*Hinweis: Tragsystem Flach-Gründach-5° (Dachfläche 24)*

**03.02.0010 UK Photovoltaikanlage Alu**
STLB-Bau 2025-04 054
Unterkonstruktion für Photovoltaikanlage, aus Aluminium, einschl. systembedingter Befestigungsmittel aus nichtrostendem Stahl, auf begrüntem Flachdach, Dachneigung bis 5 Grad, Befestigungsuntergrund Holz, mit vorh. Abdichtung aus Kunststofffolie, ohne Durchdringung, Schneelast 1 kN/m2, Windzone 4, sichern durch Ballastgewicht,
Hersteller und Typ 'K2 Systems, D-Dome 6.10 Xpress' oder gleichwertig,

Hersteller und Typ '....................................................' vom Bieter einzutragen
Menge: 48,000 m2
Leistungsbereichkatalog: 054
DIN276_08: 442

**03.02.0020 Stütze oben 10°L, 8°P ohne Wbh**
Katalog-Nr. TLK_ELT/440/ 3. 3. 2. 187.
für Flachdach-Tragsystem
Menge: 32,000 St
DIN276_18: 442.03

**03.02.0030 Ballastaufnehmer bis 40 kg**
Länge ca. 0,20 m, Belastung max. 40 kg
Menge: 40,000 St
DIN276_18: 442.03

*Hinweis: Klemmen und Clips*

**03.02.0040 PV Außenklemmen, schwarz**
Katalog-Nr. TLK-ELT_Stamm/440/ 3. 3. 2. 150.
zur Befestigung von gerahmten Modulen
für 30 - 40 mm Moduldicke
Menge: 32,000 St
DIN276_18: 442.03

**03.02.0050 PV Mittelklemmen, schwarz**
Katalog-Nr. TLK-ELT_Stamm/440/ 3. 3. 2. 160.
zur Befestigung von gerahmten Modulen
für 30 - 40 mm Moduldicke
Menge: 32,000 St
DIN276_18: 442.03

**03.02.0060 Kabelclip MC4-Stecker**
Menge: 24,000 St

**03.02.0070 Kabelclip 0°**
Menge: 24,000 St

**03.02.0080 Kabelclip 90°**
Menge: 32,000 St

**03.02.0090 Blitzschutzklemme**
zum Festklemmen von Blitzschutzkabel mit einem
Durchmesser von 8 mm
Menge: 4,000 St

#### Abschnitt 03.03 Wechselrichter

**03.03.0010 Strangwechselrichter 3phasig mindP 8 kW 2MPP-Tracker IP65 DC-Überspannungsableiter Typ2**
STLB-Bau 2025-04 054
Wechselrichter für Photovoltaikanlage, trafolos, AC-seitig kurzschlussfest, erdschlussüberwacht, DC-seitig einschl. Lasttrennschalter, als Strangwechselrichter, netzseitig 3-phasig,
Bemessungsleistung mind. '8' kW,
2 Maximum Power Point (MPP) Tracker,
min. Eingangsspannung MPP-Tracker '180' V,

max. Eingangsspannung MPP-Tracker '1100' V,

max. nutzbarer Eingangsstrom MPP-Tracker '30' A,

mit Netz- und Schaltüberwachung (ENS), mit Display, mit RJ 45-Schnittstelle, Außenaufstellung, Schutzart IP 65 DIN EN 60529 (VDE 0470-1), Wirkungsgrad mind. 95 %, min. Betriebstemperatur -25 Grad C, max. Betriebstemperatur 60 Grad C, integrierter DC-Überspannungsableiter Typ 2,
Hersteller und Typ 'Sungrow, SH8.0RT V112' oder gleichwertig,

Hersteller und Typ '....................................................' vom Bieter einzutragen
Menge: 1,000 St
Leistungsbereichkatalog: 054
DIN276_08: 442

#### Abschnitt 03.04 Verkabelung

*Hinweis: Verlegearten*
Katalog-Nr. TLK_ELT/450/ 7. 3.
Kalkulationshinweis zu den Verlegearten

für die Einheitspreise der folgenden Kabel- und Leitungsmassen ist ein Mischpreis anzusetzen. Die Verlegearten sind wie folgt
aufgeführt:

Varlegen in vorhandenen Kabeklemmen85%
und -clips

Auf Putz einschließlich Abstands-Reihen-15%
schellen oder Sammelhalter

Alle Kabel und Leitungen sind einschließlich Klein- und Befestigungsmaterial zu liefern, zu verlegen und betriebsfertig anzuschließen
_________________________________________________

**03.04.0010 Gummischlauchleitung H1Z2Z2-K 1x4 Befestigung**
STLB-Bau 2025-04 053
Gummischlauchleitung DIN EN 50618 (VDE 0283-618) H1Z2Z2-K 1 x 4, Cu-Zahl 38, mit Befestigung gemäß bauaufsichtlicher Zulassung.
Menge: 40,000 m
Leistungsbereichkatalog: 053
DIN276_08: 444

**03.04.0020 MC4-Paar Stecker/Buchse**
für 4-6mm² Kabelquerschnitt,
Bestehend aus: MC4 Stecker, MC4 Buchse
mit Crimpkontakten,
Berührungsschutz: ungesteckt IP22, gesteckt IP67
Menge: 8,000 St
DIN276_18: 442.03

#### Abschnitt 03.05 Ballastierung

*Hinweis: Kalkulationshinweis Ballastierung*
Katalog-Nr. TLK_ELT/440/ 3. 3. 2.
Kalkulationshinweis Ballastierung

Alle Betonpflastersteine sind zu liefern und gemäß Statikbericht betriebsfertig auf die Balastaufnehmer zu verteilen.
___________________________________________________

**03.05.0010 Betonpflasterstein bis 8 kg**
Abmessung: 20x20x8 cm, ca. 7 bis 8 kg
zur Ballastierung gemäß Statikbericht
Menge: 8,000 St

**03.05.0020 Betonpflasterstein bis 12 kg**
Abmessung: 30x20x8 cm, ca. 10 bis 12 kg
zur Ballastierung gemäß Statikbericht
Menge: 12,000 St

**03.05.0030 Betonpflasterstein bis 22 kg**
Abmessung: 30x30x10 cm, ca. 20 bis 22 kg
zur Ballastierung gemäß Statikbericht
Menge: 6,000 St

### Bereich 04 G6. Fahrrad

*Hinweis: Aufbau für das Fahrrad-/ Mülllgebäude*
Aufbau der PV-Anlage auf dem Fahrrad-/ Müllgebäude

Die PV-Anlage Personalgebäude ist wie folgt geplant:

- Dachfläche 23:
  28 PV-Module, Ost-/ Westausrichtung, Flachdach,
  Trapezblech

Die Module werden an einen Wechselrichter unter dem Dach des Fahrrad-/ Müllgebäudes angeschlossen.

*Hinweis: Kalkulationshinweis PV-Komponenten*
Katalog-Nr. TLK_ELT/440/ 3. 3. 3.
Kalkulationshinweis PV-Komponenten

Anlagenteile sind komplett zu liefern, mit allen Sicherungseinsätzen, fertig zu montieren einschl. Auflegen aller Leitungen und Inbetriebnahme.
___________________________________________________

#### Abschnitt 04.01 PV-Generator

**04.01.0010 Photovoltaikmodul mindP 450 Wp plussortiert Glas-Folie-Modul monokristallin Rahmen Rahmen Alu pulverbesch**
STLB-Bau 2025-04 054
Photovoltaikmodul, zur Aufdachmontage,
Systemspannung '1000' V,

Nennleistung mind. '450' Wp,
plussortiert,
Maße 'max. 1722x1134x 30mm'

Glas-Folie-Modul, aus monokristallinen Zellen, monofazial, Folie schwarz, Schutzklasse II, mit Steckverbinder, Schutzart mind. IP 67 DIN EN 60529 (VDE 0470-1), mit Rahmen aus pulverbeschichtetem Aluminium,
Farbton 'schwarz'

Modul geeignet für Schneelast 1 kN/m2, Windzone 4,
Hersteller und Typ '....................................................' vom Bieter einzutragen
Menge: 48,000 St
Leistungsbereichkatalog: 054
DIN276_08: 442

**04.01.0020 GAK, 2 MPPT, 3-4 Stränge, IP65, SPD, FwS**
PV-Generator-Anschlußkasten für 2 MPPT, PC-Wandgehäuse,
DC-Sicherungsschalter mit Fernabschaltung,
für Fw-Not-Abschaltung
inkl. DC-Kombiableiter Typ 1+2

Betriebstemperatur:-25 - +50 °C
Schutzart: IP 65

Hersteller und Typ '....................................................' vom Bieter einzutragen
Menge: 1,000 St
DIN276_18: 442.03

#### Abschnitt 04.02 PV-Tragsystem

*Hinweis: Tragsystem Trapezblech-5° (Dachfläche 23)*

**04.02.0010 UK Photovoltaikanlage Alu**
STLB-Bau 2025-04 054
Unterkonstruktion für Photovoltaikanlage, aus Aluminium, einschl. systembedingter Befestigungsmittel aus nichtrostendem Stahl, auf Flachdach, Dachneigung bis 5 Grad, Befestigungsuntergrund Trapezblech, ohne Durchdringung, Schneelast 1 kN/m2, Windzone 4, Befestigung mit Stehbolzen,
Hersteller und Typ 'K2 D-Dome 6.10 Classic (BasicRail)' oder gleichwertig,

Hersteller und Typ '....................................................' vom Bieter einzutragen
Menge: 96,000 m2
Leistungsbereichkatalog: 054
DIN276_08: 442

**04.02.0020 Stütze oben 10°L, 8°P ohne Wbh**
Katalog-Nr. TLK_ELT/440/ 3. 3. 2. 187.
für Flachdach-Tragsystem
Menge: 50,000 St
DIN276_18: 442.03

**04.02.0030 Stütze unten einfach**
Katalog-Nr. TLK-ELT_Stamm/440/ 3. 3. 2. 200.
für Ost-West-Ausrichtung
Menge: 50,000 St
DIN276_18: 442.03

*Hinweis: Klemmen und Clips*

**04.02.0040 PV Außenklemmen, schwarz**
Katalog-Nr. TLK-ELT_Stamm/440/ 3. 3. 2. 150.
zur Befestigung von gerahmten Modulen
für 30 - 40 mm Moduldicke
Menge: 40,000 St
DIN276_18: 442.03

**04.02.0050 PV Mittelklemmen, schwarz**
Katalog-Nr. TLK-ELT_Stamm/440/ 3. 3. 2. 160.
zur Befestigung von gerahmten Modulen
für 30 - 40 mm Moduldicke
Menge: 60,000 St
DIN276_18: 442.03

**04.02.0060 Kabelclip MC4-Stecker**
Menge: 40,000 St

**04.02.0070 Kabelclip 0°**
Menge: 40,000 St

**04.02.0080 Kabelclip 90°**
Menge: 40,000 St

**04.02.0090 Blitzschutzklemme**
zum Festklemmen von Blitzschutzkabel mit einem
Durchmesser von 8 mm
Menge: 8,000 St

**04.02.0100 PA-Klemme**
zur Herstellung des Potentialausgleich oder zur Erdung der Modulrahmen
Menge: 24,000 St

#### Abschnitt 04.03 Wechselrichter

**04.03.0010 Strangwechselrichter 3phasig mindP 20 kW 2MPP-Tracker IP65 DC-Überspannungsableiter Typ2**
STLB-Bau 2025-04 054
Wechselrichter für Photovoltaikanlage, trafolos, AC-seitig kurzschlussfest, erdschlussüberwacht, DC-seitig einschl. Lasttrennschalter, als Strangwechselrichter, netzseitig 3-phasig,
Bemessungsleistung mind. '20' kW,
2 Maximum Power Point (MPP) Tracker,
min. Eingangsspannung MPP-Tracker '180' V,

max. Eingangsspannung MPP-Tracker '1100' V,

max. nutzbarer Eingangsstrom MPP-Tracker '30' A,

mit Netz- und Schaltüberwachung (ENS), mit Display, mit RJ 45-Schnittstelle, Außenaufstellung, Schutzart IP 65 DIN EN 60529 (VDE 0470-1), Wirkungsgrad mind. 95 %, min. Betriebstemperatur -25 Grad C, max. Betriebstemperatur 60 Grad C, integrierter DC-Überspannungsableiter Typ 2,
Hersteller und Typ 'Sungrow, SG20.0RT V115' oder gleichwertig,

Hersteller und Typ '....................................................' vom Bieter einzutragen
Menge: 1,000 St
Leistungsbereichkatalog: 054
DIN276_08: 442

#### Abschnitt 04.04 Verkabelung

*Hinweis: Verlegearten*
Katalog-Nr. TLK_ELT/450/ 7. 3.
Kalkulationshinweis zu den Verlegearten

für die Einheitspreise der folgenden Kabel- und Leitungsmassen ist ein Mischpreis anzusetzen. Die Verlegearten sind wie folgt
aufgeführt:

Varlegen in vorhandenen Kabeklemmen85%
und -clips

Auf Putz einschließlich Abstands-Reihen-15%
schellen oder Sammelhalter

Alle Kabel und Leitungen sind einschließlich Klein- und Befestigungsmaterial zu liefern, zu verlegen und betriebsfertig anzuschließen
_________________________________________________

**04.04.0010 Gummischlauchleitung H1Z2Z2-K 1x6 Befestigung**
STLB-Bau 2025-04 053
Gummischlauchleitung DIN EN 50618 (VDE 0283-618) H1Z2Z2-K 1 x 6, Cu-Zahl 58, mit Befestigung gemäß bauaufsichtlicher Zulassung.
Menge: 60,000 m
Leistungsbereichkatalog: 053
DIN276_08: 444

**04.04.0020 MC4-Paar Stecker/Buchse**
für 4-6mm² Kabelquerschnitt,
Bestehend aus: MC4 Stecker, MC4 Buchse
mit Crimpkontakten,
Berührungsschutz: ungesteckt IP22, gesteckt IP67
Menge: 6,000 St
DIN276_18: 442.03

### Bereich 05 PV-Sonstiges

#### Abschnitt 05.01 NA-Schutz und Steuerung

*Hinweis: Rundsteuergerät >30 kWp < 100 kWp*
Katalog-Nr. TLK_ELT/440/ 3. 3. 3.
Signalempfangseinrichtung, die es dem Netzbetreiber EWE Netz GmbH ermöglicht die Einspeiseleistung der Photovoltaikanlage bei Überlastung des Stromnetzes im Bedarfsfall ferngesteuert zu reduzieren und die jeweilige Ist-Einspeiseleistung der Anlage abzurufen.

**05.01.0010 REG-Rundsteuerempfänger PV > 30kWp> 100kWp**
Katalog-Nr. TLK_ELT/440/ 3. 3. 3. 150.
Hutschienenempfänger für Rundsteuerimpuls zur Steuerung der Stromeinspeisung von PV-Anlagen > 30 kWp bis < 100 kWp
in das EVU-Netz, gemäß EEG-Richtlinie mit Zulassung für das VNB-Gebiet: EWE Netz GmbH

Hersteller und Typ 'Langmatz, EK893' oder gleichwertig,

Hersteller und Typ '....................................................' vom Bieter einzutragen
Menge: 1,000 St
DIN276_18: 442.03

*Hinweis: NA-Schutz*
Katalog-Nr. TLK_ELT/440/ 3. 3. 3.
Netz- und Anlagen-Schutz

**05.01.0020 PV-Wechselrichter-Sammler bis 70 kVA, IP65**
Katalog-Nr. TLK_ELT/440/ 3. 3. 3. 102.
Bemessungsleistung 70kVA
18 x 1-phasige oder 6 x 3-phasige Wechselrichter
incl. Sicherungs-Lasttrennschalter und Leitungsschutzschalter
gemäß der verbauten Wechselrichter
für den Außenbereich IP65

Hersteller und Typ 'Hensel, Mi PV 6111' oder gleichwertig,

Hersteller und Typ '....................................................' vom Bieter einzutragen
Menge: 1,000 St
DIN276_18: 442.03

**05.01.0030 NA-Schutz inkl. Kuppelschalter bis 100 kVA**
Katalog-Nr. TLK-ELT_Stamm/440/ 3. 3. 3. 120.
Netz- und Anlagenschutz gemäß VDE-AR-N 4105 für Erzeugungsanlagen im TN-Netz mittels Kuppelschalter
als 3-poliger Leistungsschalter 145 A, NA-Schutzrelais
sowie Leitungsschutzschalter incl. Grid Gate
einschließlich aller Erzeuger- und Netz-Anschlußklemmen.

Schutzart: IP65
H/B/T:  ca. 760x540x280 mm

Hersteller und Typ 'Hensel, Mi AE 3233' oder gleichwertig,

Hersteller und Typ '....................................................' vom Bieter einzutragen
Menge: 1,000 St
DIN276_18: 442.03

**05.01.0040 Befehlsgerät NOT-AUS-Schalter Photovoltaik 6A 1S 1Ö AC-15 IP65**
STLB-Bau 2025-04 054
Befehlsgerät in Komplettbauform, als NOT-AUS-Schalter Photovoltaik, Betätigung durch Pilztaste mit Schlüsselentsperrung, mit Kontaktelement 6 A, 1 S und 1 Ö, Gebrauchskategorie AC-15, Frontbefestigung, Einbaudurchmesser 22,5 mm, Schutzart IP 65 DIN EN 60529 (VDE 0470-1), Frontausführung rund mit systembedingtem Bezeichnungsschild.
Menge: 2,000 St
Leistungsbereichkatalog: 054
DIN276_08: 443

#### Abschnitt 05.02 Systemüberwachung

*Hinweis: Systemmonitoring*
Monitoringsystem des Wechselrichterherstellers zur Fernüberwachung und - wartung der v.g. Anlage
(Anlagenüberwachung) und zum Anschluß an einen Computer bzw . an einen vorhandenen Router, Bedienung über Webbrowser, mit Datenlogger, inkl. allem Zubehör in Betrieb nehmen.

Hersteller und Typ 'Solar-Log, Base' oder gleichwertig,

Hersteller und Typ '....................................................' vom Bieter einzutragen
_______________________________________________

**05.02.0010 Datenlogger bis 100 kWp Anlagengröße**
Schnittstellen:
1x So für Zähler
2x RS485
2x Ethernet, Internet und WR
1x USB-Anschluss, Konfiguration

für Hutschienenmontage 3 TE

Hersteller und Typ
'Solar-Log, Base 100'

oder gleichwertig,
Hersteller und Typ '....................................................' vom Bieter einzutragen
Menge: 1,000 St

**05.02.0020 24V-Netzteil**
SNT DIN-Schiene 15,2W 24V/0,63A

Hersteller und Typ
'Solar-Log, Hutschienen-Netzteil'

oder gleichwertig,
Hersteller und Typ '....................................................' vom Bieter einzutragen
Menge: 1,000 St

**05.02.0030 I/O-Modul**
Schnittstellen:
8x I/Os (nicht galvanisch getrennt)
1x PM (6 polig, 2 digitale Outputs, 4 digitale Inputs)

für Hutschienenmontage 3TE

Hersteller und Typ
'Solar-Log, MOD I/O'

oder gleichwertig,
Hersteller und Typ '....................................................' vom Bieter einzutragen
Menge: 1,000 St

**05.02.0040 Messwandlerzähler 3x250A**
3-Phasen Energiezähler für Wandlermessung
Hutschienen Messwandlerzähler für Stromwandler /5A
und /1A, MID geeicht

für Hutschienenmontage 4 TE

Hersteller und Typ
'Solar-Log, PRO380-CT'

oder gleichwertig,
Hersteller und Typ '....................................................' vom Bieter einzutragen
Menge: 1,000 St

**05.02.0050 Messwandler 250A geeicht**
geecihter Messwandler für 250 A,
Klasse 0,5s, koformitätsbewertet

Hersteller und Typ
'Solar-Log, 250A geeicht'

oder gleichwertig,
Hersteller und Typ '....................................................' vom Bieter einzutragen
Menge: 3,000 St

**05.02.0060 SCB Software Lizenz**
*** Pauschalposition
einmalig für Solar-Log WEB Aufschaltung
Menge: 1,000 psch

#### Abschnitt 05.03 Verkabelung

*Hinweis: Kalkulationshinweis Anschlussarbeiten*
Katalog-Nr. TLK_ELT/440/ 5. 6. 1.
Kalkulationshinweis Anschlussarbeiten

In die Einheitspreise der folgenden Positionen sind der betriebsfertige Anschluss sowie die Kosten für das Klein- und Befestigungsmaterial (Ader-Endhülsen, Kabelbinder) sowie Stromkreisbeschriftung einzukalkulieren.
___________________________________________________

**05.03.0010 Anschluss Erdung**
Katalog-Nr. TLK_ELT/440/ 5. 6. 1. 750.
Anschluss der bauseits beigestellten Geräte,
für Leitungen oder Kabel bis 1 x 16 mm²
Menge: 4,000 St
DIN276_18: 444.06

**05.03.0020 Anschluss 16 mm²**
Katalog-Nr. TLK_ELT/440/ 5. 6. 1. 770.
Anschluss der bauseits beigestellten Geräte,
für Leitungen oder Kabel bis 5 x 16 mm²
Menge: 6,000 St
DIN276_18: 444.06

**05.03.0030 Anschluss 35 mm²**
Katalog-Nr. TLK_ELT/440/ 5. 6. 1. 780.
Anschluss der bauseits beigestellten Geräte,
für Leitungen oder Kabel bis 5 x 35 mm²
Menge: 4,000 St
DIN276_18: 444.06

**05.03.0040 Anschluss 70 mm²**
Katalog-Nr. TLK_ELT/440/ 5. 6. 1. 800.
Anschluss der bauseits beigestellten Geräte,
für Leitungen oder Kabel bis 5 x 70 mm²
Menge: 2,000 St
DIN276_18: 444.06

**05.03.0050 Erdungsanschlüsse an Metallkonstruktion**
Katalog-Nr. TLK_ELT/440/ 7. 1. 3. 80.
Erdungsanschlüsse an Metallkonstruktion
zwischen PA-Anschlussschiene und der
Metallkonstruktionen der UK-PV-Anlage herstellen.
Menge: 10,000 St
DIN276_18: 446.01

*Hinweis*
Katalog-Nr. TLK_ELT/450/ 7. 3.
Kalkulationshinweis zu den Verlegearten

für die Einheitspreise der folgenden Kabel- und Leitungsmassen ist ein Mischpreis anzusetzen. Die Verlegearten sind wie folgt
aufgeführt:

Einziehen in vorhandenem Leerrohr,50%
Kabelkanal und Sammelhalter

Auf C-Profilschienen in Steigeschächten
einschl. Bügelschellen  25%

Auf Putz einschließlich Abstands-Reihen-25%
schellen oder Sammelhalter

Alle Kabel und Leitungen sind einschließlich Klein- und Befestigungsmaterial zu liefern, zu verlegen und betriebsfertig anzuschließen
_________________________________________________

**05.03.0060 Kabel NYY-J 1x16RE Befestigung**
STLB-Bau 2025-04 053
Kabel DIN VDE 0276-603 (VDE 0276-603) NYY-J 1 x 16 RE, Cu-Zahl 154, mit Befestigung gemäß bauaufsichtlicher Zulassung.
Menge: 60,000 m
Leistungsbereichkatalog: 053
DIN276_08: 444

**05.03.0070 Datenkabel Horizontal-Steigbereich Kat.7A geschirmt 4x2xAWG23**
STLB-Bau 2024-10 061
Datenkabel für den Horizontal- und Steigbereich DIN EN 50288-9-1 (VDE 0819-9-1), Kategorie 7 Index A tiefgestellt DIN EN 50173-1 (VDE 0800-173-1), geschirmt, Trennklasse d DIN EN 50174-2 (VDE 0800-174-2), für PoE, Typ 1, Leitungswiderstand 0,065 Ohm/m und Kabeldurchmesser 0,007 m DIN EN 50174-2 (VDE 0800-174-2), Link-Klasse F, DIN EN 50173-1 (VDE 0800-173-1), 4 x 2 x AWG 23.
Menge: 90,000 m
Leistungsbereichkatalog: 061
DIN276_08: 457

**05.03.0080 Stecker dienstneutral Kat.6A**
STLB-Bau 2024-10 061
Stecker, dienstneutral, RJ45 DIN EN 60603-7-51 (VDE 0687-603-7-51), Kategorie 6 Index A tiefgestellt DIN EN 50173-1 (VDE 0800-173-1), zum Anschluss von massivem Datenkabel.
Menge: 10,000 St
Leistungsbereichkatalog: 061
DIN276_08: 457

#### Abschnitt 05.04 Inbetriebnahme und Prüfung

**05.04.0010 Antragstellung EVU**
*** Pauschalposition
Zusammenstellung der erforderlichen Dokumente,
Vorbereitung  der Antragsunterlagen einschließlich Unbedenklichkeitsbescheinigung
Menge: 1,000 psch
DIN276_18: 442.03

**05.04.0020 Koordination EVU**
*** Pauschalposition
Abstimmungsgespräche sowie Koordination der Anschluss-, Mess- und Inbetriebnahmearbeiten mit dem Netzbetreiber
Menge: 1,000 psch
DIN276_18: 442.03

**05.04.0030 Zählerantrag beim VNB erstellen**
*** Pauschalposition
Katalog-Nr. TLK_ELT/440/ 3. 3. 6. 20.
Zählerantrag vorbereiten und nach Unterschrift durch den Bauherrn beim zuständigen VNB zur Genehmigung einreichen.
Menge: 1,000 psch
DIN276_18: 442.03

**05.04.0040 Revisionsunterlagen PV-Anlage**
*** Pauschalposition
Anfertigen der Dokumentation
gem. DIN VDE 0100-712 und RAL - GZ 966

sowie Plananfertigung zur Wartung und Instandsetzung der PV-Anlage.
Messprotokolle sind mit einem Abnahme-Prüfbericht mit den Revisionsunterlagen gemäß Vortext

1x Papierform in A4-Ordnern
1x Digital auf CD/DVD in dwg/pdf/word/excel Dateiform

zur AG-Abnahme zu übergeben.
Menge: 1,000 psch
DIN276_18: 442.03

**05.04.0050 Erstprüfung PV-Anlage**
Erstprüfung nach Fertigstellung durchführen und protokollieren:
- AC-seitig nach DIN VDE 100-600
- DC-seitig gemäß DIN VDE 0100-712 nach sowie DIN EN 62446-1 (VDE 0126-23-1) unter Berücksichtigung der RAL-GZ 966
Menge: 4,000 St
DIN276_18: 442.03

**05.04.0060 Inbetriebnahme AG**
*** Pauschalposition
Katalog-Nr. TLK-ELT_Stamm/440/ 3. 3. 6. 140.
Inbetriebnahme und Funktionsprobe der PV-Anlage,
Schulung und Einweisung des Betreibers
sowie Dokumentation mit technischen Unterlagen.
Menge: 1,000 psch
DIN276_18: 442.03
KatKgr: 442

#### Abschnitt 05.05 Regiearbeiten

*Hinweis*
Kalkulationshinweis Regiearbeiten

Stunden für die von der örtlichen Bauleitung angeordneten
Lohnarbeiten welche durch Stunden und Materialnachweis
täglich von der Bauleitung anzuerkennen sind, werden wie folgt
abgerechnet:
___________________________________________________

**05.05.0010 Fachwerker-in sämtliche Kosten/Zuschläge**
STLB-Bau 2024-10 091
Stundenlohnarbeiten durch Fachwerker/-in
der Verrechnungssatz für die jeweilige Arbeitskraft umfasst sämtliche Aufwendungen wie Lohn- und Gehaltskosten, Lohn- und Gehaltsnebenkosten, Zuschläge, lohngebundene und lohnabhängige Kosten, sonstige Sozialkosten, Gemeinkosten, Wagnis und Gewinn.
Menge: 25,000 h
Leistungsbereichkatalog: 091
DIN276_18: 446.01

**05.05.0020 Helfer-in sämtliche Kosten/Zuschläge**
STLB-Bau 2024-10 091
Stundenlohnarbeiten durch Helfer/-in
der Verrechnungssatz für die jeweilige Arbeitskraft umfasst sämtliche Aufwendungen wie Lohn- und Gehaltskosten, Lohn- und Gehaltsnebenkosten, Zuschläge, lohngebundene und lohnabhängige Kosten, sonstige Sozialkosten, Gemeinkosten, Wagnis und Gewinn.
Menge: 25,000 h
Leistungsbereichkatalog: 091
DIN276_18: 446.01
